# Cobertura curva autoportante, simples, de perfis autoportantes de chapa metálica

- Propriedade do ficheiro: CYPE INGENIEROS, S.A.
- Formato: FIEBDC-3/2002
- Moeda: EUR
- Custos indirectos: 3.00 %
- IVA: 23.00 %

## E Estruturas

### EA Metálicas

#### EAQ Coberturas autoportantes

**EAQ010** m² Cobertura curva autoportante, simples, de perfis autoportantes de chapa metálica.
Cobertura curva autoportante, simples, de perfis autoportantes de chapa de aço galvanizado pré-lacado, com forma trapezoidal, acabamento com tinta de poliéster, cor a escolher, de 0,8 mm de espessura, 910 mm de largura e 200 mm de altura do perfil, fixados mecanicamente a uma estrutura suporte. Inclusive elementos de fixação dos perfis autoportantes à estrutura, parafusos autoperfurantes rosca-chapa para a união dos perfis autoportantes entre si, parafusos autoperfurantes para a fixação dos perfis autoportantes à estrutura, anilhas de vedação, tensores e cabos de aço.
Critérios considerados na determinação do preço da unidade de obra: O preço não inclui a estrutura suporte nem a resolução de pontos singulares.
Inclui: Marcação. Preparação dos perfis autoportantes. Colocação e fixação provisória dos perfis autoportantes à estrutura suporte. Aprumo e nivelamento. Fixação definitiva dos perfis autoportantes à estrutura suporte.
Critério de medição de projecto: Superfície medida em projecção horizontal, segundo documentação gráfica de Projecto.
Critério de medição de obra: Medir-se-á, em projecção horizontal, a superfície realmente executada segundo especificações de Projecto.

| Código | Un | Descrição | Rendimento | Preço | Importância |
|---|---|---|---|---|---|
| mt07cca010a | m² | Perfil curvo autoportante de chapa de aço galvanizado pré-lacado, com forma trapezoidal, acabamento com tinta de poliéster, cor a escolher, de 0,8 mm de espessura, 910 mm de largura e 200 mm de altura do perfil, com elementos de fixação dos perfis autoportantes à estrutura, parafusos autoperfurantes rosca-chapa para a união dos perfis autoportantes entre si, parafusos autoperfurantes para a fixação dos perfis autoportantes à estrutura, anilhas de vedação, tensores e cabos de aço; para coberturas autoportantes. (material) | 1.100 | 21.44 | 23.58 |
| mq07gte010b | h | Autogrua de braço telescópico com uma capacidade de elevação de 20 t e 20 m de altura máxima de trabalho. (equipamento) | 0.093 | 63.84 | 5.94 |
| mq07ple010fc | Ud | Aluguer diário de plataforma elevatória de tesoura, motor diesel, de 10 m de altura máxima de trabalho, incluindo manutenção e seguro de responsabilidade civil. (equipamento) | 0.023 | 79.39 | 1.83 |
| mo018 | h | Oficial de 1ª serralheiro. (mão de obra) | 0.197 | 22.98 | 4.53 |
| mo059 | h | Ajudante de serralheiro. (mão de obra) | 0.197 | 22.20 | 4.37 |
| % | % | Custos directos complementares | 2 % | 40.25 | 0.81 |
|  |  | Custos directos |  |  | 41.06 |
