# Consolidação superficial de muro de alvenaria de pedra

- Propriedade do ficheiro: CYPE INGENIEROS, S.A.
- Formato: FIEBDC-3/2002
- Moeda: EUR
- Custos indirectos: 3.00 %
- IVA: 23.00 %

## E Estruturas

### EC Cantarias

#### ECY Reparações

**ECY025** m² Consolidação superficial de muro de alvenaria de pedra.
Consolidação da superfície deteriorada de muro de alvenaria de pedra, com o objectivo de recuperar a resistência original sem reduzir a permeabilidade do elemento nem alterar o seu aspecto, através da aplicação manual com rolo ou pistola de uma demão de impregnação incolor consolidante, à base de éster orgânico de ácido de silício, até à saturação do elemento.
Inclui: Limpeza da superfície suporte. Aplicação da demão de impregnação incolor consolidante. Eliminação do excesso de impregnação incolor consolidante.
Critério de medição de projecto: Superfície medida segundo documentação gráfica de Projecto.
Critério de medição de obra: Medir-se-á a superfície realmente executada segundo especificações de Projecto.

| Código | Un | Descrição | Rendimento | Preço | Importância |
|---|---|---|---|---|---|
| mt28pcs050a | l | Impregnação incolor consolidante, à base de éster orgânico de ácido de silício, permeável ao vapor de água, anti-caruncho e anti-verdete e com resistência aos álcalis, para aplicar com escova ou trincha. (material) | 0.200 | 116.26 | 23.25 |
| mo020 | h | Oficial de 1ª construção. (mão de obra) | 0.246 | 22.68 | 5.58 |
| % | % | Custos directos complementares | 2 % | 28.83 | 0.58 |
|  |  | Custos directos |  |  | 29.41 |
