# Reforço de pilar de betão armado, através de enchimento com betão armado

- Propriedade do ficheiro: CYPE INGENIEROS, S.A.
- Formato: FIEBDC-3/2002
- Moeda: EUR
- Custos indirectos: 3.00 %
- IVA: 23.00 %

## E Estruturas

### EH Betão armado

#### EHH Reforços através de recrecidos

**EHH010** m Reforço de pilar de betão armado, através de enchimento com betão armado.
Reforço de pilar de betão armado de 30x30 cm, através de enchimento de 10 cm de espessura em todas as suas faces, com betão armado, realizada com betão C25/30 (XC1(P); D12; S3; Cl 0,4) fabricado em central, e betonagem com grua, e aço A400 NR, com uma quantidade de 120 kg/m³, ligação directa através de adesivo; descarga com meios manuais desde a laje da planta superior por orifícios executados previamente; prévia aplicação de uma camada contínua de adesivo de dois componentes, à base de resina epóxi e um endurecedor, sobre a superfície do betão endurecido.
Critérios considerados na determinação do preço da unidade de obra: O preço inclui o montagem e desmontagem do sistema de cofragem e a elaboração e o montagem da armadura no local definitivo da sua colocação em obra.
Inclui: Limpeza da superfície de betão. Realização dos orifícios para a descarga do betão. Colocação das armaduras de reforço. Aplicação da cola. Montagem do sistema de cofragem. Betonagem. Desmontagem do sistema de cofragem. Limpeza dos restos.
Critério de medição de projecto: Comprimento medido entre eixos, segundo documentação gráfica de Projecto.
Critério de medição de obra: Medir-se-á, a eixos, o comprimento realmente executado segundo especificações de Projecto.

| Código | Un | Descrição | Rendimento | Preço | Importância |
|---|---|---|---|---|---|
| mt09rep032d | kg | Adesivo de dois componentes, à base de resina epóxi e um endurecedor, para a correcta ligação entre o betão fresco e o betão endurecido, segundo NP EN 1504-4. (material) | 1.800 | 20.47 | 36.85 |
| mt10haf020bgngc | m³ | Betão C25/30 (XC1(P); D12; S3; Cl 0,4), fabricado em central, segundo NP EN 206. (material) | 0.168 | 83.08 | 13.96 |
| mt07aco040e | kg | Aço em varões nervurados, A400 NR, fornecido em obra em varões sem elaborar, de vários diâmetros. (material) | 19.584 | 1.31 | 25.66 |
| mt08var050 | kg | Arame galvanizado para atar, de 1,30 mm de diâmetro. (material) | 0.134 | 1.50 | 0.20 |
| mt08eup010b | m² | Chapa metálica de 50x50 cm, para cofragem de pilares de betão armado de secção rectangular ou quadrada, de até 3 m de altura, inclusive acessórios de montagem. (material) | 0.024 | 48.00 | 1.15 |
| op00ciz020 |  | Guilhotina para aço em varões nervurados. | 1.000 | 0.00 | 0.00 |
| op00ata010 |  | Máquina de amarrar ferro. | 1.000 | 0.00 | 0.00 |
| au00auh010 |  | Balde para grua. | 1.000 | 0.00 | 0.00 |
| au00auh040 |  | Vibrador de betão, eléctrico. | 1.000 | 0.00 | 0.00 |
| mo043 | h | Oficial de 1ª armador de ferro. (mão de obra) | 0.170 | 25.68 | 4.37 |
| mo090 | h | Ajudante de armador de ferro. (mão de obra) | 0.189 | 25.06 | 4.74 |
| mo045 | h | Oficial de 1ª estruturista, em trabalhos de betonagem. (mão de obra) | 1.152 | 25.68 | 29.58 |
| mo092 | h | Ajudante de estruturista, em trabalhos de betonagem. (mão de obra) | 0.826 | 25.06 | 20.70 |
| % | % | Custos directos complementares | 2 % | 137.21 | 2.74 |
|  |  | Custos directos |  |  | 139.95 |
