# Reforço de viga alta de betão armado, através de enchimento com betão projectado

- Propriedade do ficheiro: CYPE INGENIEROS, S.A.
- Formato: FIEBDC-3/2002
- Moeda: EUR
- Custos indirectos: 3.00 %
- IVA: 23.00 %

## E Estruturas

### EH Betão armado

#### EHH Reforços com betão

**EHH040** m Reforço de viga alta de betão armado, através de enchimento com betão projectado.
Reforço de viga de betão armado de 20 cm de largura, através de enchimento de 10 cm na face inferior, com betão C25/30 (XC2(P); D12; S3; Cl 0,4), projectado por via húmida, armado com uma quantidade de aço de 40 kg/m³ de aço A400 NR.
Critérios considerados na determinação do preço da unidade de obra: O preço inclui a elaboração e o montagem da armadura no local definitivo da sua colocação em obra.
Inclui: Picagem da totalidade do recobrimento da viga. Ligação directa entre armaduras original e de reforço. Limpeza da superfície de betão. Projecção do betão. Limpeza dos restos.
Critério de medição de projecto: Comprimento medido entre eixos, segundo documentação gráfica de Projecto.
Critério de medição de obra: Medir-se-á, a eixos, o comprimento realmente executado segundo especificações de Projecto.

| Código | Un | Descrição | Rendimento | Preço | Importância |
|---|---|---|---|---|---|
| mt10hes200a | m³ | Betão para projectar, C25/30 (XC2(P); D12; S3; Cl 0,4), com uma dosagem de cimento de 400 kg/m³, fabricado em central, segundo NP EN 14487-1. (material) | 0.021 | 104.60 | 2.20 |
| mt07aco040e | kg | Aço em varões nervurados, A400 NR, fornecido em obra em varões sem elaborar, de vários diâmetros. (material) | 0.816 | 1.31 | 1.07 |
| mt08var050 | kg | Arame galvanizado para atar, de 1,30 mm de diâmetro. (material) | 0.009 | 1.50 | 0.01 |
| mq06gun010 | h | Máquina para projectar betão por via húmida 33 kW. (equipamento) | 0.290 | 14.54 | 4.22 |
| op00ciz020 |  | Guilhotina para aço em varões nervurados. | 1.000 | 0.00 | 0.00 |
| mo043 | h | Oficial de 1ª armador de ferro. (mão de obra) | 0.011 | 23.64 | 0.26 |
| mo090 | h | Ajudante de armador de ferro. (mão de obra) | 0.012 | 23.07 | 0.28 |
| mo045 | h | Oficial de 1ª estruturista, em trabalhos de betonagem. (mão de obra) | 0.410 | 23.64 | 9.69 |
| mo092 | h | Ajudante de estruturista, em trabalhos de betonagem. (mão de obra) | 0.198 | 23.07 | 4.57 |
| % | % | Custos directos complementares | 2 % | 22.30 | 0.45 |
|  |  | Custos directos |  |  | 22.75 |
