# Reforço de laje ou de ensoleiramento através de enchimento com betão armado

- Propriedade do ficheiro: CYPE INGENIEROS, S.A.
- Formato: FIEBDC-3/2002
- Moeda: EUR
- Custos indirectos: 3.00 %
- IVA: 23.00 %

## E Estruturas

### EH Betão armado

#### EHH Reforços com betão

**EHH050** m² Reforço de laje ou de ensoleiramento através de enchimento com betão armado.
Reforço de laje ou de ensoleiramento através de enchimento de 7 cm de espessura na face superior, para camada de compressão de betão armado, realizada com betão C25/30 (XC1(P); D12; S3; Cl 0,4) fabricado em central, e betonagem com grua, e malha electrossoldada AR42 100x300 mm de aço A500 EL. Inclusive escoramento e remoção do escoramento da laje.
Inclui: Escoramento da laje. Montagem do sistema de cofragem. Colocação da malha electrossoldada com separadores homologados. Betonagem e compactação do betão. Nivelamento da superfície. Cura do betão. Desmontagem do sistema de cofragem e remoção do escoramento. Limpeza dos restos gerados.
Critério de medição de projecto: Superfície medida segundo documentação gráfica de Projecto.
Critério de medição de obra: Medir-se-á a superfície realmente executada segundo especificações de Projecto.

| Código | Un | Descrição | Rendimento | Preço | Importância |
|---|---|---|---|---|---|
| mt50spa052b | m | Pranchão de madeira de pinho, de 20x7,2 cm. (material) | 0.020 | 6.32 | 0.13 |
| mt50spa101 | kg | Pregos de aço. (material) | 0.050 | 1.87 | 0.09 |
| mt50spa081a | Ud | Escora metálica telescópica, até 3 m de altura. (material) | 0.013 | 19.25 | 0.25 |
| mt07aco020h | Ud | Separador homologado para lajes maciças. (material) | 3.000 | 0.09 | 0.27 |
| mt07ame020ddc | m² | Malha electrossoldada AR42 100x300 mm, com arames longitudinais de 4,2 mm de diâmetro e arames transversais de 4,2 mm de diâmetro, aço A500 EL. (material) | 1.200 | 2.60 | 3.12 |
| mt10haf020bgngc | m³ | Betão C25/30 (XC1(P); D12; S3; Cl 0,4), fabricado em central, segundo NP EN 206. (material) | 0.077 | 83.08 | 6.40 |
| mt08aaa010a | m³ | Água. (material) | 0.100 | 1.50 | 0.15 |
| op00ciz020 |  | Guilhotina para aço em varões nervurados. | 1.000 | 0.00 | 0.00 |
| op00ata010 |  | Máquina de amarrar ferro. | 1.000 | 0.00 | 0.00 |
| au00auh010 |  | Balde para grua. | 1.000 | 0.00 | 0.00 |
| au00auh040 |  | Vibrador de betão, eléctrico. | 1.000 | 0.00 | 0.00 |
| mo042 | h | Oficial de 1ª estruturista. (mão de obra) | 0.789 | 25.68 | 20.26 |
| mo089 | h | Ajudante de estruturista. (mão de obra) | 0.789 | 25.06 | 19.77 |
| % | % | Custos directos complementares | 2 % | 50.44 | 1.01 |
|  |  | Custos directos |  |  | 51.45 |
