# Conector soldado

- Propriedade do ficheiro: CYPE INGENIEROS, S.A.
- Formato: FIEBDC-3/2002
- Moeda: EUR
- Custos indirectos: 3.00 %
- IVA: 23.00 %

## E Estruturas

### EH Betão armado

#### EHX Lajes mistas

**EHX021** Ud Conector soldado.
Conector de aço galvanizado de 19 mm de diâmetro e 81 mm de altura, para utilização sobre vigas metálicas em lajes mistas de 9 cm de altura mínima; fixado através de soldadura.
Inclui: Marcação e disposição de conectores. Fixação de conectores através de soldadura.
Critério de medição de projecto: Número de unidades previstas, segundo documentação gráfica de Projecto.
Critério de medição de obra: Medir-se-á o número de unidades realmente executadas segundo especificações de Projecto.

| Código | Un | Descrição | Rendimento | Preço | Importância |
|---|---|---|---|---|---|
| mt07cem040a | Ud | Conector de aço galvanizado com cabeça de disco, de 19 mm de diâmetro e 81 mm de altura, para fixar a estrutura de aço através da soldadura à chapa colaborante. (material) | 1.000 | 1.52 | 1.52 |
| mq08sol030 | h | Equipamentos e elementos auxiliares para soldadura de conectores. (equipamento) | 0.058 | 19.68 | 1.14 |
| mo047 | h | Oficial de 1ª montador de estruturas metálicas. (mão de obra) | 0.062 | 23.64 | 1.47 |
| % | % | Custos directos complementares | 2 % | 4.13 | 0.08 |
|  |  | Custos directos |  |  | 4.21 |
