# Reforço de muro ou pilar de betão armado, com laminado de fibra de carbono Carbotec Lámina "GRUPO PUMA"

- Propriedade do ficheiro: CYPE INGENIEROS, S.A.
- Formato: FIEBDC-3/2002
- Moeda: EUR
- Custos indirectos: 3.00 %
- IVA: 23.00 %

## E Estruturas

### EH Betão armado

#### EHZ Reforços com laminados e folhas, de fibra de carbono

**EHZ013** m Reforço de muro ou pilar de betão armado, com laminado de fibra de carbono Carbotec Lámina "GRUPO PUMA".
Reforço de muro ou pilar de betão armado, através do sistema Carbotec "GRUPO PUMA", com DIT nº 679, constituído por Carbotec Lámina "GRUPO PUMA", de fibra de carbono, de 80 mm de largura e 1,4 mm de espessura, módulo de elasticidade 200000 N/mm², resistência à tracção 1800 MPa e alongamento máximo 0,9%, colocado com Adhesivo Carbotec Lámina "GRUPO PUMA" aplicando uma camada de 3 mm de espessura sobre o laminado com espátula, prévia aplicação de primário com Implarest EPW "GRUPO PUMA", aplicado com trincha.
Critérios considerados na determinação do preço da unidade de obra: O preço não inclui a preparação do suporte nem o revestimento.
Inclui: Aplicação de primário. Aplicação do adesivo sobre a face rugosa do laminado. Colocação do laminado sobre o suporte, com rolo de borracha. Limpeza dos restos da obra.
Critério de medição de projecto: Comprimento medido segundo documentação gráfica de Projecto.
Critério de medição de obra: Medir-se-á o comprimento realmente executado segundo especificações de Projecto.

| Código | Un | Descrição | Rendimento | Preço | Importância |
|---|---|---|---|---|---|
| mt09rep034a | kg | Primário de dois componentes, Implarest EPW "GRUPO PUMA", à base de resina epóxi e um endurecedor de poliamina. (material) | 0.275 | 22.90 | 6.30 |
| mt09rep036cg | m | Carbotec Lámina "GRUPO PUMA", de fibra de carbono, de 80 mm de largura e 1,4 mm de espessura, módulo de elasticidade 200000 N/mm², resistência à tracção 1800 MPa e alongamento máximo 0,9%, para reforço de estruturas. (material) | 1.100 | 71.40 | 78.54 |
| mt09rep035a | kg | Adhesivo Carbotec Lámina "GRUPO PUMA", de dois componentes, à base de resina epóxi sem dissolventes, cor cinzento, para aplicar com espátula sobre elemento estrutural a reforçar através de laminados de fibra de carbono, segundo NP EN 1504-4. (material) | 0.500 | 14.96 | 7.48 |
| mo042 | h | Oficial de 1ª estruturista. (mão de obra) | 0.277 | 23.64 | 6.55 |
| mo089 | h | Ajudante de estruturista. (mão de obra) | 0.277 | 23.07 | 6.39 |
| % | % | Custos directos complementares | 2 % | 105.26 | 2.11 |
|  |  | Custos directos |  |  | 107.37 |
