# Cintagem de pilar de betão armado, com folha de fibra de carbono Tejido Carbotec "GRUPO PUMA"

- Propriedade do ficheiro: CYPE INGENIEROS, S.A.
- Formato: FIEBDC-3/2002
- Moeda: EUR
- Custos indirectos: 3.00 %
- IVA: 23.00 %

## E Estruturas

### EH Betão armado

#### EHZ Reforços com laminados e folhas, de fibra de carbono

**EHZ023** m² Cintagem de pilar de betão armado, com folha de fibra de carbono Tejido Carbotec "GRUPO PUMA".
Cintagem de pilar de betão armado, através do sistema Carbotec "GRUPO PUMA", com DIT nº 679, constituído por 2 camadas de folha de fibra de carbono unidireccional, Tejido Carbotec "GRUPO PUMA", 600 g/m², de 1000x300 mm e 0,59 mm de espessura, resistência à tracção 5014 MPa, módulo de elasticidade 251000 N/mm² e alongamento máximo 2%, impregnadas por ambas as faces com Adhesivo Carbotec Impregnante "GRUPO PUMA", prévia aplicação de primário com Implarest EPW "GRUPO PUMA", aplicado com trincha.
Critérios considerados na determinação do preço da unidade de obra: O preço não inclui a preparação do suporte nem o revestimento.
Inclui: Aplicação de primário. Colocação das folhas de reforço, impregnadas por ambas as faces com a resina. Limpeza dos restos da obra.
Critério de medição de projecto: Superfície medida segundo documentação gráfica de Projecto.
Critério de medição de obra: Medir-se-á a superfície realmente executada segundo especificações de Projecto.

| Código | Un | Descrição | Rendimento | Preço | Importância |
|---|---|---|---|---|---|
| mt09rep034a | kg | Primário de dois componentes, Implarest EPW "GRUPO PUMA", à base de resina epóxi e um endurecedor de poliamina. (material) | 0.275 | 22.90 | 6.30 |
| mt09rep037ei | m² | Folha de fibra de carbono unidireccional, Tejido Carbotec "GRUPO PUMA", 600 g/m², de 1000x300 mm e 0,59 mm de espessura, resistência à tracção 5014 MPa, módulo de elasticidade 251000 N/mm² e alongamento máximo 2%, para reforço de estruturas. (material) | 2.200 | 88.67 | 195.07 |
| mt09rep033a | kg | Adhesivo Carbotec Impregnante "GRUPO PUMA", de dois componentes, à base de resina epóxi e um endurecedor. (material) | 3.000 | 6.69 | 20.07 |
| mo042 | h | Oficial de 1ª estruturista. (mão de obra) | 0.662 | 23.64 | 15.65 |
| mo089 | h | Ajudante de estruturista. (mão de obra) | 0.662 | 23.07 | 15.27 |
| % | % | Custos directos complementares | 2 % | 252.36 | 5.05 |
|  |  | Custos directos |  |  | 257.41 |
