# Reforço de vigas e vigotas, com laminado de fibra de carbono MasterBrace "MBCC de Sika"

- Propriedade do ficheiro: CYPE INGENIEROS, S.A.
- Formato: FIEBDC-3/2002
- Moeda: EUR
- Custos indirectos: 3.00 %
- IVA: 23.00 %

## E Estruturas

### EH Betão armado

#### EHZ Reforços com laminados e folhas, de fibra de carbono

**EHZ100** m Reforço de vigas e vigotas, com laminado de fibra de carbono MasterBrace "MBCC de Sika".
Reforço pela face superior de vigas ou vigotas de betão armado, através do sistema MasterBrace "MBCC de Sika", constituído por laminado de fibra de carbono, MasterBrace LAM 170/3100 "MBCC de Sika", de 100 mm de largura e 1,4 mm de espessura, módulo de elasticidade 170000 N/mm², resistência à tracção 3100 MPa e alongamento máximo 1,9%, colocado com MasterBrace ADH 4000 "MBCC de Sika", aplicando uma camada de 2 mm de espessura sobre o laminado com espátula e outra camada de 1 mm de espessura sobre a superfície de contacto com o suporte, com aplicação prévia de primário MasterBrace P 3500 "MBCC de Sika", aplicado com trincha, e regularização da superfície com MasterBrace ADH 1460 "MBCC de Sika".
Critérios considerados na determinação do preço da unidade de obra: O preço não inclui a preparação do suporte nem o revestimento.
Inclui: Implantação da posição dos reforços. Regularização da superfície suporte. Aplicação de primário. Aplicação do adesivo sobre o betão onde já foi aplicado o primário. Aplicação do adesivo sobre a face rugosa do laminado. Colocação do laminado sobre o suporte, com rolo de borracha. Limpeza dos restos da obra.
Critério de medição de projecto: Comprimento medido segundo documentação gráfica de Projecto.
Critério de medição de obra: Medir-se-á o comprimento realmente executado segundo especificações de Projecto.

| Código | Un | Descrição | Rendimento | Preço | Importância |
|---|---|---|---|---|---|
| mt09reh120d | kg | Adesivo tixotrópico de dois componentes à base de resina epóxi, MasterBrace ADH 1460 "MBCC de Sika", para a correcta ligação entre o betão fresco e o betão endurecido ou para melhorar a aderência do betão endurecido e o aço, segundo NP EN 1504-7. (material) | 0.220 | 11.98 | 2.64 |
| mt09reh420a | kg | Primário de dois componentes à base de resina epóxi sem dissolventes, MasterBrace P 3500 "MBCC de Sika", para aplicar com trincha ou rolo sobre elemento estrutural a reforçar através de folhas ou laminados de fibra de carbono. (material) | 0.250 | 25.57 | 6.39 |
| mt09reh410f | m | Laminado de fibra de carbono, MasterBrace LAM 170/3100 "MBCC de Sika", de 100 mm de largura e 1,4 mm de espessura, módulo de elasticidade 170000 N/mm², resistência à tracção 3100 MPa e alongamento máximo 1,9%, para reforço de estruturas. (material) | 1.100 | 34.53 | 37.98 |
| mt09reh440a | kg | Adesivo de dois componentes à base de resina epóxi, MasterBrace ADH 4000 "MBCC de Sika", para aplicar com espátula sobre elemento estrutural a reforçar através de laminados de fibra de carbono, segundo NP EN 1504-4. (material) | 0.729 | 13.45 | 9.81 |
| mo042 | h | Oficial de 1ª estruturista. (mão de obra) | 0.410 | 23.64 | 9.69 |
| mo089 | h | Ajudante de estruturista. (mão de obra) | 0.410 | 23.07 | 9.46 |
| % | % | Custos directos complementares | 2 % | 75.97 | 1.52 |
|  |  | Custos directos |  |  | 77.49 |
