# Pilar pré-fabricado de betão armado, imitação de madeira

- Propriedade do ficheiro: CYPE INGENIEROS, S.A.
- Formato: FIEBDC-3/2002
- Moeda: EUR
- Custos indirectos: 3.00 %
- IVA: 23.00 %

## E Estruturas

### EP Pré-fabricadas de betão

#### EPS Pilares

**EPS100** Ud Pilar pré-fabricado de betão armado, imitação de madeira.
Pilar pré-fabricado de betão armado, de 30x30 cm e secção oca, de 200 cm de altura, com 4 varões de aço de 12 mm de diâmetro, acabamento imitação madeira, com uma demão de lasur. Inclusive betão C25/30 (XC2(P); D25; S2; Cl 0,4) para enchimento do pilar, peça plana para remate superior e peça capitel para remate superior.
Inclui: Implantação dos pilares. Levantamento e colocação dos pilares através de grua. Ajuste à sua posição correcta e nivelamento. Montagem e desmontagem de escoras complementares.
Critério de medição de projecto: Número de unidades previstas, segundo documentação gráfica de Projecto.
Critério de medição de obra: Medir-se-á o número de unidades realmente executadas segundo especificações de Projecto.

| Código | Un | Descrição | Rendimento | Preço | Importância |
|---|---|---|---|---|---|
| mt07pha080e | Ud | Pilar pré-fabricado de betão armado, de 30x30 cm e secção oca, de 200 cm de altura, com 4 varões de aço de 12 mm de diâmetro, acabamento imitação madeira, com uma demão de lasur. (material) | 1.000 | 399.64 | 399.64 |
| mt07pha082a | Ud | Peça plana de 33x33x3 cm, acabamento imitação madeira, com uma demão de lasur, para remate superior de pilar pré-fabricado de betão armado, de 30x30 cm e secção oca. (material) | 1.000 | 18.43 | 18.43 |
| mt07pha082b | Ud | Peça capitel de 33x33x3 cm, acabamento imitação madeira, com uma demão de lasur, para remate superior de pilar pré-fabricado de betão armado, de 30x30 cm e secção oca. (material) | 1.000 | 106.70 | 106.70 |
| mt10haf020bonha | m³ | Betão C25/30 (XC2(P); D25; S2; Cl 0,4), fabricado em central, segundo NP EN 206. (material) | 0.098 | 78.57 | 7.70 |
| mq07gte010a | h | Autogrua de braço telescópico com uma capacidade de elevação de 12 t e 20 m de altura máxima de trabalho. (equipamento) | 0.261 | 54.88 | 14.32 |
| mo046 | h | Oficial de 1ª montador de estruturas pré-fabricadas de betão. (mão de obra) | 0.400 | 23.64 | 9.46 |
| mo093 | h | Ajudante de montador de estruturas pré-fabricadas de betão. (mão de obra) | 0.678 | 23.07 | 15.64 |
| % | % | Custos directos complementares | 2 % | 571.89 | 11.44 |
|  |  | Custos directos |  |  | 583.33 |
