# Apoio elastomérico, rectangular

- Propriedade do ficheiro: CYPE INGENIEROS, S.A.
- Formato: FIEBDC-3/2002
- Moeda: EUR
- Custos indirectos: 3.00 %
- IVA: 23.00 %

## E Estruturas

### EW Elementos especiais

#### EWA Aparelhos de apoio

**EWA010** Ud Apoio elastomérico, rectangular.
Apoio elastomérico sem armar, rectangular, sobre base de nivelação, de neopreno, de 200x200 mm de secção e 30 mm de espessura, tipo F, segundo EN 1337-3, para apoios estruturais elásticos.
Critérios considerados na determinação do preço da unidade de obra: O preço não inclui a base de nivelação.
Inclui: Implantação de eixos. Colocação dos apoios.
Critério de medição de projecto: Número de unidades previstas, segundo documentação gráfica de Projecto.
Critério de medição de obra: Medir-se-á o número de unidades realmente colocadas segundo especificações de Projecto.

| Código | Un | Descrição | Rendimento | Preço | Importância |
|---|---|---|---|---|---|
| mt07ewa010a | m³ | Apoio elastomérico estrutural sem armar, de neopreno, tipo F segundo EN 1337-3. (material) | 0.001 | 11640.00 | 11.64 |
| mo047 | h | Oficial de 1ª montador de estruturas metálicas. (mão de obra) | 0.123 | 23.64 | 2.91 |
| mo094 | h | Ajudante de montador de estruturas metálicas. (mão de obra) | 0.123 | 23.07 | 2.84 |
| % | % | Custos directos complementares | 2 % | 17.39 | 0.35 |
|  |  | Custos directos |  |  | 17.74 |
