# Aço em vigas mistas

- Propriedade do ficheiro: CYPE INGENIEROS, S.A.
- Formato: FIEBDC-3/2002
- Moeda: EUR
- Custos indirectos: 3.00 %
- IVA: 23.00 %

## E Estruturas

### EX Mistas

#### EXV Vigas

**EXV010** kg Aço em vigas mistas.
Aço EN 10025 S275JR, em vigas mistas formadas por peças simples de perfis laminados à chaud das séries IPN, IPE, UPN, HEA, HEB ou HEM mais conectores, acabamento com primário antioxidante, com ligações soldadas em obra.
Critérios considerados na determinação do preço da unidade de obra: O preço inclui as soldaduras, os cortes, os desperdícios, as peças especiais, os casquilhos e os elementos auxiliares de montagem.
Inclui: Marcação da disposição das vigas nos apoios. Colocação e fixação provisória do perfil. Apoio, aprumo e nivelação. Execução das ligações soldadas. Marcação e fixação de ligações metálicas.
Critério de medição de projecto: Peso nominal medido segundo documentação gráfica de Projecto.
Critério de medição de obra: Determinar-se-á, a partir do peso obtido em balança oficial das unidades chegadas à obra, o peso das unidades realmente executadas segundo especificações de Projecto.

| Código | Un | Descrição | Rendimento | Preço | Importância |
|---|---|---|---|---|---|
| mt07ala010dqb | kg | Aço laminado EN 10025 S275JR, em perfis laminados a quente, peças simples+conectores, para aplicações estruturais, acabamento com primário antioxidante. Trabalhado e montado em oficina, para colocar com ligações soldadas em obra. (material) | 1.000 | 1.74 | 1.74 |
| mq08sol020 | h | Equipamentos e elementos auxiliares para soldadura eléctrica. (equipamento) | 0.021 | 3.42 | 0.07 |
| op00lla010 |  | Chave de impacto. | 1.000 | 0.00 | 0.00 |
| op00cor020 |  | Cortadora manual de metal, de disco. | 1.000 | 0.00 | 0.00 |
| mo047 | h | Oficial de 1ª montador de estruturas metálicas. (mão de obra) | 0.022 | 23.64 | 0.52 |
| mo094 | h | Ajudante de montador de estruturas metálicas. (mão de obra) | 0.012 | 23.07 | 0.28 |
| % | % | Custos directos complementares | 2 % | 2.61 | 0.05 |
|  |  | Custos directos |  |  | 2.66 |
