# Ponto singular para revestimento exterior de fachada ventilada, de ripas de madeira termotratada

- Propriedade do ficheiro: CYPE INGENIEROS, S.A.
- Formato: FIEBDC-3/2002
- Moeda: EUR
- Custos indirectos: 3.00 %
- IVA: 23.00 %

## F Fachadas, divisões e protecções

### FA Fachadas ventiladas

#### FAZ Revestimento exterior de réguas ou ripas de madeira

**FAZ024** m Ponto singular para revestimento exterior de fachada ventilada, de ripas de madeira termotratada.
Coroamento, com peça de remate de fachada de chapa dobrada de aço galvanizado, espessura 0,8 mm, desenvolvimento 150 mm e 4 dobras, para revestimento exterior de fachada ventilada, de ripas de madeira termotratada.
Inclui: Marcação e colocação do remate. Fixação mecânica.
Critério de medição de projecto: Comprimento medido em verdadeira magnitude, segundo documentação gráfica de Projecto.
Critério de medição de obra: Medir-se-á, em verdadeira magnitude, o comprimento realmente executado segundo especificações de Projecto.

| Código | Un | Descrição | Rendimento | Preço | Importância |
|---|---|---|---|---|---|
| mt20rca010bc | m | Peça de remate de fachada de chapa dobrada de aço galvanizado, espessura 0,8 mm, desenvolvimento 150 mm e 4 dobras. (material) | 1.000 | 5.52 | 5.52 |
| op00ato010 |  | Aparafusadora. | 1.000 | 0.00 | 0.00 |
| mo052 | h | Oficial de 1ª montador de sistemas de fachadas pré-fabricadas. (mão de obra) | 0.173 | 23.31 | 4.03 |
| mo099 | h | Ajudante de montador de sistemas de fachadas pré-fabricadas. (mão de obra) | 0.173 | 22.13 | 3.83 |
| % | % | Custos directos complementares | 2 % | 13.38 | 0.27 |
|  |  | Custos directos |  |  | 13.65 |
