# Reforço de alvenaria de tijolo cerâmico face à vista, com argamassa e rede

- Propriedade do ficheiro: CYPE INGENIEROS, S.A.
- Formato: FIEBDC-3/2002
- Moeda: EUR
- Custos indirectos: 3.00 %
- IVA: 23.00 %

## F Fachadas, divisões e protecções

### FF Alvenaria não estrutural

#### FFY Reconstruções, reparações e reforços

**FFY040** m² Reforço de alvenaria de tijolo cerâmico face à vista, com argamassa e rede.
Reforço da face interior de alvenaria de tijolo cerâmico face à vista, através de picagem com meios manuais; emboço de cimento, aplicado directamente, acabamento superficial rugoso, com argamassa de cimento M-5; colocação de rede de torção tripla, de 13 mm de espaçamento da malha e 0,7 mm de diâmetro, acabamento galvanizado, fixada à alvenaria com buchas de expansão e emboço com argamassa reparadora, reforçada com fibras, resistente aos sulfatos, de alta resistência mecânica e retracção compensada, com uma resistência à compressão aos 28 dias maior ou igual a 40 N/mm² e um módulo de elasticidade maior ou igual a 17000 N/mm², classe R3, tipo CC, segundo NP EN 1504-3, Euroclasse A1 de reacção ao fogo, segundo NP EN 13501-1, composta por cimentos especiais, inertes seleccionados, aditivos e fibras, em camada de 15 mm de espessura média, acabamento afagado, aplicado manualmente e pressionando a argamassa com uma palustra sobre a superfície.
Inclui: Preparação da superfície suporte. Humedecimento da superfície suporte. Aplicação da argamassa. Colocação da malha. Humedecimento da superfície suporte. Preparação da mistura. Aplicação do produto. Cura. Limpeza dos restos da obra. Remoção e acumulação dos restos gerados. Carga dos restos gerados para camião ou contendor.
Critério de medição de projecto: Superfície medida segundo documentação gráfica de Projecto.
Critério de medição de obra: Medir-se-á a superfície realmente executada segundo especificações de Projecto.

| Código | Un | Descrição | Rendimento | Preço | Importância |
|---|---|---|---|---|---|
| mt09mor010c | m³ | Argamassa de cimento CEM II/B-L 32,5 N tipo M-5, confeccionada em obra com 230 kg/m³ de cimento e uma proporção em volume 1/6. (material) | 0.015 | 115.30 | 1.73 |
| mt52mtt010a | m² | Rede de torção tripla, de 13 mm de espaçamento da malha e 0,7 mm de diâmetro, acabamento galvanizado. (material) | 1.050 | 1.26 | 1.32 |
| mt07aaa012 | Ud | Bucha de expansão M6, FISCHER FNA II 6X30/5". (material) | 1.100 | 0.47 | 0.52 |
| mt28mrp011g | kg | Argamassa reparadora, reforçada com fibras, resistente aos sulfatos, de alta resistência mecânica e retracção compensada, com uma resistência à compressão aos 28 dias maior ou igual a 40 N/mm² e um módulo de elasticidade maior ou igual a 17000 N/mm², classe R3, tipo CC, segundo NP EN 1504-3, Euroclasse A1 de reacção ao fogo, segundo NP EN 13501-1, composta por cimentos especiais, inertes seleccionados, aditivos e fibras, aplicado em espessuras até 35 mm na vertical e 75 mm na horizontal, para reparar elementos construtivos de betão estrutural. (material) | 30.000 | 0.69 | 20.70 |
| mo020 | h | Oficial de 1ª construção. (mão de obra) | 0.460 | 24.63 | 11.33 |
| mo113 | h | Operário não qualificado construção. (mão de obra) | 0.460 | 23.29 | 10.71 |
| % | % | Custos directos complementares | 2 % | 46.31 | 0.93 |
|  |  | Custos directos |  |  | 47.24 |
