# Parede divisória interior com painéis de sectorização

- Propriedade do ficheiro: CYPE INGENIEROS, S.A.
- Formato: FIEBDC-3/2002
- Moeda: EUR
- Custos indirectos: 3.00 %
- IVA: 23.00 %

## F Fachadas, divisões e protecções

### FI Paredes divisórias leves

#### FIM Painéis de sectorização

**FIM010** m² Parede divisória interior com painéis de sectorização.
Parede divisória com painéis com encaixe macho-fêmea de sectorização de aço galvanizado com isolamento incorporado, de 100 mm de espessura e 1150 mm de largura, formados por face exterior de chapa microgrecada acabamento pré-lacado, RC3 e RUV2, segundo NP EN 10169, de 0,5 mm de espessura, alma isolante de lã de rocha de densidade média 120 kg/m³ e face interior de chapa microgrecada acabamento pré-lacado, de 0,5 mm de espessura, condutibilidade térmica 0,37 W/(m°C), Euroclasse A2-s1, d0 de reacção ao fogo segundo NP EN 13501-1, resistência ao fogo EI 120 segundo EN 1366-1. Inclusive acessórios de fixação dos painéis e silicone neutro oxímico para enchimento de juntas.
Critérios considerados na determinação do preço da unidade de obra: O preço não inclui a resolução de encontros e pontos singulares.
Inclui: Implantação dos painéis. Colocação e fixação dos painéis. Vedação de juntas.
Critério de medição de projecto: Superfície medida segundo documentação gráfica de Projecto, sem duplicar esquinas nem encontros, descontando as aberturas de superfície maior de 3 m².
Critério de medição de obra: Medir-se-á a superfície realmente executada segundo especificações de Projecto, sem duplicar esquinas nem encontros, descontando as aberturas de superfície maior de 3 m².

| Código | Un | Descrição | Rendimento | Preço | Importância |
|---|---|---|---|---|---|
| mt12ppa020cii | m² | Painel com encaixe macho-fêmea de sectorização de aço galvanizado com isolamento incorporado, de 100 mm de espessura e 1150 mm de largura, formado por face exterior de chapa microgrecada acabamento pré-lacado, RC3 e RUV2, segundo NP EN 10169, de 0,5 mm de espessura, alma isolante de lã de rocha de densidade média 120 kg/m³ e face interior de chapa microgrecada acabamento pré-lacado, de 0,5 mm de espessura, condutibilidade térmica 0,37 W/(m°C), Euroclasse A2-s1, d0 de reacção ao fogo segundo NP EN 13501-1, resistência ao fogo EI 120 segundo EN 1366-1. (material) | 1.050 | 52.06 | 54.66 |
| mt12ppa100b | Ud | Kit de acessórios de fixação, para painéis sandwich isolantes, em paredes divisórias. (material) | 0.200 | 9.70 | 1.94 |
| mt21qui025a | Ud | Cartucho de 300 ml de silicone neutro oxímico, incolor, Euroclasse B-s3, d0 de reacção ao fogo, segundo NP EN 13501-1, dureza Shore A aproximada de 22, segundo EN ISO 868 e recuperação elástica >=90%, segundo EN ISO 7389. (material) | 0.100 | 4.34 | 0.43 |
| op00ciz010 |  | Tesoura. | 1.000 | 0.00 | 0.00 |
| op00roe010 |  | Roedora. | 1.000 | 0.00 | 0.00 |
| op00ato010 |  | Aparafusadora. | 1.000 | 0.00 | 0.00 |
| op00tal010 |  | Berbequim. | 1.000 | 0.00 | 0.00 |
| mo053 | h | Oficial de 1ª montador de pré-fabricados interiores. (mão de obra) | 0.398 | 23.31 | 9.28 |
| mo100 | h | Ajudante de montador de pré-fabricados interiores. (mão de obra) | 0.398 | 22.13 | 8.81 |
| % | % | Custos directos complementares | 2 % | 75.12 | 1.50 |
|  |  | Custos directos |  |  | 76.62 |
