# Reforço para sistema ETICS "BAUMIT" de isolamento térmico pelo exterior de fachadas

- Propriedade do ficheiro: CYPE INGENIEROS, S.A.
- Formato: FIEBDC-3/2002
- Moeda: EUR
- Custos indirectos: 3.00 %
- IVA: 23.00 %

## F Fachadas, divisões e protecções

### FS Fachadas ETICS

#### FSM Revestimento contínuo mineral ou sintético

**FSM044** m² Reforço para sistema ETICS "BAUMIT" de isolamento térmico pelo exterior de fachadas.
Camada adicional de reforço para o sistema StarSystem Resolution "BAUMIT", através da aplicação de uma camada de argamassa de 3 mm de espessura mínima, realizada com argamassa cola StarContact "BAUMIT", armada com malha de fibra de vidro anti-álcalis, StarTex 160 "BAUMIT", de 3,5x3,5 mm de vão de malha e de 160 g/m² de massa superficial, sobreposta 10 cm; aplicada em zonas susceptíveis de impacto desde o arranque do sistema, sobre a camada de regularização e antes da aplicação do primário.
Critérios considerados na determinação do preço da unidade de obra: O preço inclui a execução dos remates nos encontros com paramentos, revestimentos ou outros elementos assentes na sua superfície.
Inclui: Aplicação de uma primeira camada de argamassa sobre a camada de regularização. Colocação da malha de reforço. Aplicação de uma segunda camada de argamassa sobre a malha de reforço. Resolução de pontos singulares.
Critério de medição de projecto: Superfície medida segundo documentação gráfica de Projecto, descontando as aberturas de superfície maior de 2 m², adicionando em alternativa a superfície da parte interior da abertura, correspondente ao desenvolvimento de ombreiras e padieiras.
Critério de medição de obra: Medir-se-á a superfície realmente executada segundo especificações de Projecto, descontando as aberturas de superfície maior de 2 m², adicionando em alternativa a superfície da parte interior da abertura, correspondente ao desenvolvimento de ombreiras e padieiras.

| Código | Un | Descrição | Rendimento | Preço | Importância |
|---|---|---|---|---|---|
| mt28bau010d | kg | Argamassa cola StarContact "BAUMIT", composta por cimento, ligantes orgânicos, inerte de 0,6 mm de tamanho máximo e aditivos, para aderir e reforçar os painéis isolantes, e como camada base, prévia amassadura com água. (material) | 5.000 | 1.29 | 6.45 |
| mt28bau100b | m² | Malha de fibra de vidro anti-álcalis, StarTex 160 "BAUMIT", de 3,5x3,5 mm de vão de malha, de 160 g/m² de massa superficial e de 0,1x50 m, com 2200 N/50 mm de resistência à tracção, para armar argamassas. (material) | 1.100 | 1.69 | 1.86 |
| op00tal020 |  | Berbequim com misturador. | 1.000 | 0.00 | 0.00 |
| mo039 | h | Oficial de 1ª rebocador. (mão de obra) | 0.131 | 22.68 | 2.97 |
| mo079 | h | Ajudante de rebocador. (mão de obra) | 0.131 | 22.13 | 2.90 |
| % | % | Custos directos complementares | 2 % | 14.18 | 0.28 |
|  |  | Custos directos |  |  | 14.46 |
