# Limpeza manual de fachadas com escova

- Propriedade do ficheiro: CYPE INGENIEROS, S.A.
- Formato: FIEBDC-3/2002
- Moeda: EUR
- Custos indirectos: 3.00 %
- IVA: 23.00 %

## F Fachadas, divisões e protecções

### FZ Limpeza e tratamentos superficiais

#### FZA Limpeza manual

**FZA010** m² Limpeza manual de fachadas com escova.
Limpeza a seco de fachada de alvenaria de tijolos cerâmicos face à vista maciços de elaboração manual (telhar) em bom estado de conservação, através de escovagem manual com escova suave, até descobrir as zonas areadas, bolha de pátina e fissuras de alvenaria, eliminação prévia de cascas, detritos e material aderido. Incluindo armazenamento, remoção e carga de entulho e restos gerados para camião ou contentor, considerando um grau de complexidade médio.
Inclui: Escovagem manual da superfície suporte. Remoção e acumulação dos restos gerados. Carga dos restos gerados para camião ou contendor.
Critério de medição de projecto: Superfície medida segundo documentação gráfica de Projecto.
Critério de medição de obra: Medir-se-á a superfície realmente executada segundo especificações de Projecto.

| Código | Un | Descrição | Rendimento | Preço | Importância |
|---|---|---|---|---|---|
| mo020 | h | Oficial de 1ª construção. (mão de obra) | 0.288 | 24.63 | 7.09 |
| mo113 | h | Operário não qualificado construção. (mão de obra) | 0.288 | 23.29 | 6.71 |
| % | % | Custos directos complementares | 2 % | 13.80 | 0.28 |
|  |  | Custos directos |  |  | 14.08 |
