# Limpeza mecânica de fachadas com projecção controlada a seco de abrasivo

- Propriedade do ficheiro: CYPE INGENIEROS, S.A.
- Formato: FIEBDC-3/2002
- Moeda: EUR
- Custos indirectos: 3.00 %
- IVA: 23.00 %

## F Fachadas, divisões e protecções

### FZ Limpeza e tratamentos superficiais

#### FZB Limpeza mecânica

**FZB010** m² Limpeza mecânica de fachadas com projecção controlada a seco de abrasivo.
Limpeza mecânica de fachada de alvenaria de pedra de cantaria em estado de conservação regular, através da projecção a seco de jacto abrasivo (microesferas de vidro) a baixa pressão, controlada através de bocas substituíveis e reguláveis, modificando a pressão, a distância de aplicação e o diâmetro das bocas, em função da natureza e as condições da superfície a limpar. Incluindo ensaios prévios necessários para ajustar os parâmetros da limpeza e evitar danos nos materiais, transporte, montagem e desmontagem de equipamento; inspecção geral da fachada e eliminação daqueles elementos que possam desprender-se; armazenamento, remoção e carga da areia projectada e restos gerados para camião ou contentor; considerando um grau de complexidade baixo.
Inclui: Montagem e preparação do equipamento. Realização de ensaios para ajuste dos parâmetros de limpeza. Aplicação mecânica do jacto abrasivo. Desmontagem do equipamento. Limpeza da superfície suporte. Remoção e acumulação do material projectado e os restos gerados. Carga do material projectado e os restos gerados para camião ou contentor.
Critério de medição de projecto: Superfície medida segundo documentação gráfica de Projecto.
Critério de medição de obra: Medir-se-á a superfície realmente executada segundo especificações de Projecto.

| Código | Un | Descrição | Rendimento | Preço | Importância |
|---|---|---|---|---|---|
| mt08lim010c | kg | Abrasivo para limpeza através de jacto a pressão, formado por partículas de microesferas de vidro. (material) | 7.440 | 0.65 | 4.84 |
| mq08lch010 | h | Equipamento de jacto de areia à pressão. (equipamento) | 0.509 | 3.20 | 1.63 |
| mo020 | h | Oficial de 1ª construção. (mão de obra) | 0.516 | 22.68 | 11.70 |
| mo112 | h | Operário especializado construção. (mão de obra) | 0.516 | 21.98 | 11.34 |
| % | % | Custos directos complementares | 2 % | 29.51 | 0.59 |
|  |  | Custos directos |  |  | 30.10 |
