# Limpeza mecânica de fachadas com projecção controlada em húmido de abrasivos

- Propriedade do ficheiro: CYPE INGENIEROS, S.A.
- Formato: FIEBDC-3/2002
- Moeda: EUR
- Custos indirectos: 3.00 %
- IVA: 23.00 %

## F Fachadas, divisões e protecções

### FZ Limpeza e tratamentos superficiais

#### FZB Limpeza mecânica

**FZB020** m² Limpeza mecânica de fachadas com projecção controlada em húmido de abrasivos.
Limpeza mecânica de fachada de alvenaria de pedra de cantaria em estado de conservação regular, através da projecção de jacto de abrasivo húmido (vidro granulado) em proporção de 80% de partículas abrasivas e 20% de água projectada a baixa pressão (50 atm), controlada através de bocas substituíveis e reguláveis, modificando a pressão, a distância de aplicação e o diâmetro das bocas, em função da natureza e as condições da superfície a limpar. Incluindo ensaios prévios necessárias para ajustar os parâmetros da limpeza e evitar danos nos materiais, transporte, montagem e desmontagem de equipamento; inspecção geral da fachada e eliminação dos elementos que possam desprender-se; armazenamento, remoção e carga da areia projectada e restos gerados para camião ou contentor; considerando um grau de complexidade alto.
Inclui: Montagem e preparação do equipamento. Realização de ensaios para ajuste dos parâmetros de limpeza. Aplicação mecânica do jacto de água e abrasivo. Desmontagem do equipamento. Limpeza da superfície suporte. Remoção e acumulação do material projectado e os restos gerados. Carga do material projectado e os restos gerados para camião ou contentor.
Critério de medição de projecto: Superfície medida segundo documentação gráfica de Projecto.
Critério de medição de obra: Medir-se-á a superfície realmente executada segundo especificações de Projecto.

| Código | Un | Descrição | Rendimento | Preço | Importância |
|---|---|---|---|---|---|
| mt08lim010b | kg | Abrasivo para limpeza através de jacto a pressão, formado por partículas de vidro granulado. (material) | 9.040 | 0.28 | 2.53 |
| mt08aaa010a | m³ | Água. (material) | 0.034 | 1.50 | 0.05 |
| mq08lch020a | h | Equipamento de jacto de água à pressão. (equipamento) | 0.743 | 5.77 | 4.29 |
| mo020 | h | Oficial de 1ª construção. (mão de obra) | 0.753 | 22.68 | 17.08 |
| mo112 | h | Operário especializado construção. (mão de obra) | 0.753 | 21.98 | 16.55 |
| % | % | Custos directos complementares | 2 % | 40.50 | 0.81 |
|  |  | Custos directos |  |  | 41.31 |
