# Limpeza mecânica de fachadas com jacto de água

- Propriedade do ficheiro: CYPE INGENIEROS, S.A.
- Formato: FIEBDC-3/2002
- Moeda: EUR
- Custos indirectos: 3.00 %
- IVA: 23.00 %

## F Fachadas, divisões e protecções

### FZ Limpeza e tratamentos superficiais

#### FZB Limpeza mecânica

**FZB040** m² Limpeza mecânica de fachadas com jacto de água.
Limpeza mecânica de fachada de argamassa em estado de conservação regular, através da aplicação de jacto de água à pressão a diferentes temperaturas (fria, quente ou vapor de água), e de um elemento molhado e fungicida inócuo, projectado através de veículo aquoso, começando pela parte mais alta da fachada em faixas horizontais de 2 a 4 m de altura, até dissolver a sujidade superficial. Incluindo provas prévias necessárias para ajustar os parâmetros da limpeza e evitar danos nos materiais, transporte, montagem e desmontagem de equipamento; eliminação dos detritos acumulados nas zonas inferiores com água abundante e manualmente em consolas, cornijas e saliências; armazenamento, remoção e carga de restos gerados para camião ou contentor; considerando um grau de complexidade baixo.
Inclui: Montagem e preparação do equipamento. Realização de ensaios para ajuste dos parâmetros de limpeza. Aplicação mecânica do jacto de água com lança de água. Desmontagem do equipamento. Limpeza da superfície suporte. Remoção e acumulação do material projectado e os restos gerados. Carga do material projectado e os restos gerados para camião ou contentor.
Critério de medição de projecto: Superfície medida segundo documentação gráfica de Projecto.
Critério de medição de obra: Medir-se-á a superfície realmente executada segundo especificações de Projecto.

| Código | Un | Descrição | Rendimento | Preço | Importância |
|---|---|---|---|---|---|
| mt08aaa010a | m³ | Água. (material) | 0.036 | 1.50 | 0.05 |
| mt27prb010 | kg | Protector químico insecticida-fungicida. (material) | 0.119 | 7.95 | 0.95 |
| mq08lch020c | h | Equipamento de jacto de água à pressão, com adaptador para lança de água. (equipamento) | 0.207 | 6.06 | 1.25 |
| mo112 | h | Operário especializado construção. (mão de obra) | 0.209 | 21.98 | 4.59 |
| mo020 | h | Oficial de 1ª construção. (mão de obra) | 0.314 | 22.68 | 7.12 |
| % | % | Custos directos complementares | 2 % | 13.96 | 0.28 |
|  |  | Custos directos |  |  | 14.24 |
