# Limpeza mecânica de fachadas com ar comprimido

- Propriedade do ficheiro: CYPE INGENIEROS, S.A.
- Formato: FIEBDC-3/2002
- Moeda: EUR
- Custos indirectos: 3.00 %
- IVA: 23.00 %

## F Fachadas, divisões e protecções

### FZ Limpeza e tratamentos superficiais

#### FZB Limpeza mecânica

**FZB050** m² Limpeza mecânica de fachadas com ar comprimido.
Limpeza mecânica a seco de fachada de alvenaria de tijolos cerâmicos face à vista maciços de elaboração manual (telhar) em bom estado de conservação, através da aplicação de ar comprimido até eliminar o pó, as partículas coladas e os detritos existentes, aplicando o tratamento por faixas horizontais completas, com consolas, cornijas e saliências. Incluindo ensaios prévios necessários para ajustar os parâmetros da limpeza e evitar danos nos materiais, transporte, montagem e desmontagem de equipamentos; inspecção geral da fachada e eliminação daqueles elementos que possam desprender-se; armazenamento, remoção e carga de restos gerados para camião ou contentor; considerando um grau de complexidade alto.
Inclui: Montagem e preparação do equipamento. Realização de ensaios para ajuste dos parâmetros de limpeza. Aplicação mecânica do jacto de ar comprimido. Desmontagem do equipamento. Limpeza da superfície suporte. Remoção e acumulação dos restos gerados. Carga dos restos gerados para camião ou contendor.
Critério de medição de projecto: Superfície medida segundo documentação gráfica de Projecto.
Critério de medição de obra: Medir-se-á a superfície realmente executada segundo especificações de Projecto.

| Código | Un | Descrição | Rendimento | Preço | Importância |
|---|---|---|---|---|---|
| mq08lch030 | h | Equipamento de jacto de ar comprimido. (equipamento) | 0.253 | 3.19 | 0.81 |
| mo020 | h | Oficial de 1ª construção. (mão de obra) | 0.256 | 22.68 | 5.81 |
| mo112 | h | Operário especializado construção. (mão de obra) | 0.256 | 21.98 | 5.63 |
| % | % | Custos directos complementares | 2 % | 12.25 | 0.25 |
|  |  | Custos directos |  |  | 12.50 |
