# Limpeza de fachadas com laser

- Propriedade do ficheiro: CYPE INGENIEROS, S.A.
- Formato: FIEBDC-3/2002
- Moeda: EUR
- Custos indirectos: 3.00 %
- IVA: 23.00 %

## F Fachadas, divisões e protecções

### FZ Limpeza e tratamentos superficiais

#### FZD Limpezas específicas

**FZD020** m² Limpeza de fachadas com laser.
Limpeza de fachada de alvenaria de alvenaria de pedra em mau estado de conservação, através desincrustação fotónica de sujidade por micro-ressonância superficial utilizando equipamento de radiação laser com painel de controlo para regulação da frequência e potência do raio, sistema de refrigeração e manipulador laser, aplicando o tratamento por faixas horizontais completas, com consolas, cornijas e saliências. Incluindo ensaios prévios necessários para ajustar os parâmetros de limpeza e evitar danos nos materiais, transporte, montagem e desmontagem de equipamento; armazenamento, remoção e carga de restos gerados para camião ou contentor; considerando um grau de complexidade alto.
Inclui: Montagem e preparação do equipamento. Realização de ensaios para ajuste dos parâmetros de limpeza. Aplicação da radiação laser. Desmontagem do equipamento. Limpeza da superfície suporte. Remoção e acumulação dos restos gerados. Carga dos restos gerados para camião ou contendor.
Critério de medição de projecto: Superfície medida segundo documentação gráfica de Projecto.
Critério de medição de obra: Medir-se-á a superfície realmente executada segundo especificações de Projecto.

| Código | Un | Descrição | Rendimento | Preço | Importância |
|---|---|---|---|---|---|
| mq08war100 | h | Desincrustação fotónica de sujidade por micro-ressonância superficial utilizando equipamento de radiação laser com painel de controlo para regulação da frequência e potência do raio, sistema de refrigeração e manipulador laser, aplicado em elementos de pedra natural por operário especializado. (equipamento) | 3.582 | 65.67 | 235.23 |
| mo020 | h | Oficial de 1ª construção. (mão de obra) | 2.421 | 22.68 | 54.91 |
| % | % | Custos directos complementares | 2 % | 290.14 | 5.80 |
|  |  | Custos directos |  |  | 295.94 |
