# Sistema de chapa de agulhas para protecção da fachada contra aves

- Propriedade do ficheiro: CYPE INGENIEROS, S.A.
- Formato: FIEBDC-3/2002
- Moeda: EUR
- Custos indirectos: 3.00 %
- IVA: 23.00 %

## F Fachadas, divisões e protecções

### FZ Limpeza e tratamentos superficiais

#### FZP Protecção contra as aves

**FZP020** m Sistema de chapa de agulhas para protecção da fachada contra aves.
Fornecimento e instalação sobre aro de janela, com fixações mecânicas, de sistema de chapa de agulhas, para a protecção contra as aves de uma faixa até 115 mm de largura em elemento de fachada, formada por uma lâmina de policarbonato estável contra os raios UV, de 330 mm de largura e 1 mm de espessura, que possui inseridas como agulhas, cada 50 mm, umas varetas sem ponta em forma de 'U', de aço inoxidável, de 1,4 mm de diâmetro e 115 mm de altura. Inclusive fixações à pressão para aros de janela, acessórios e material auxiliar. Totalmente montado e testado, sem incluir a repercussão de andaimes nem afectar a estabilidade do elemento.
Inclui: Limpeza e preparação do suporte. Marcação. Colocação das fixações mecânicas sobre o suporte. Instalação da chapa de agulhas.
Critério de medição de projecto: Comprimento medido segundo documentação gráfica de Projecto.
Critério de medição de obra: Medir-se-á o comprimento realmente executado segundo especificações de Projecto.

| Código | Un | Descrição | Rendimento | Preço | Importância |
|---|---|---|---|---|---|
| mt41ave020a | m | Chapa de agulhas, para a protecção contra as aves de uma faixa até 115 mm de largura em elemento de fachada, formada por uma lâmina de policarbonato estável contra os raios UV, de 330 mm de largura e 1 mm de espessura, que possui inseridas como agulhas, cada 50 mm, umas varetas sem ponta em forma de 'U', de aço inoxidável, de 1,4 mm de diâmetro e 115 mm de altura, para afugentar as aves sem lhes causar prejuízo. (material) | 1.000 | 4.73 | 4.73 |
| mt41ave021a | Ud | Fixação à pressão para a colocação de chapa de agulhas sobre aro de janela, em sistemas de protecção da fachada contra as aves. (material) | 6.000 | 0.74 | 4.44 |
| mo020 | h | Oficial de 1ª construção. (mão de obra) | 0.194 | 22.68 | 4.40 |
| % | % | Custos directos complementares | 2 % | 13.57 | 0.27 |
|  |  | Custos directos |  |  | 13.84 |
