# Bidão para armazenar resíduos perigosos

- Propriedade do ficheiro: CYPE INGENIEROS, S.A.
- Formato: FIEBDC-3/2002
- Moeda: EUR
- Custos indirectos: 3.00 %
- IVA: 23.00 %

## G Gestão de resíduos

### GE Gestão de resíduos perigosos

#### GEA Armazenamento de resíduos perigosos

**GEA010** Ud Bidão para armazenar resíduos perigosos.
Bidão de 400 litros de capacidade para resíduos perigosos procedentes da construção ou demolição.
Inclui: Fornecimento e colocação. Marcação do recipiente com a etiqueta correspondente.
Critério de medição de projecto: Número de unidades previstas, segundo documentação gráfica de Projecto.
Critério de medição de obra: Medir-se-á o número de unidades realmente executadas segundo especificações de Projecto.

| Código | Un | Descrição | Rendimento | Preço | Importância |
|---|---|---|---|---|---|
| mt08grg010d | Ud | Bidão de 400 litros de capacidade, apto para armazenar resíduos perigosos. (material) | 1.000 | 160.00 | 160.00 |
| mo113 | h | Operário não qualificado construção. (mão de obra) | 0.115 | 21.45 | 2.47 |
| % | % | Custos directos complementares | 2 % | 162.47 | 3.25 |
|  |  | Custos directos |  |  | 165.72 |
