# Ancoragem mecânica de expansão, fêmea, em laje de painéis alveolares de betão

- Propriedade do ficheiro: CYPE INGENIEROS, S.A.
- Formato: FIEBDC-3/2002
- Moeda: EUR
- Custos indirectos: 3.00 %
- IVA: 23.00 %

## H Remates e trabalhos auxiliares

### HA Ancoragens

#### HAH Sobre betão

**HAH016** Ud Ancoragem mecânica de expansão, fêmea, em laje de painéis alveolares de betão.
Ancoragem mecânica de expansão, fêmea, de aço galvanizado, M6x38, inserida em perfuração de 10 mm de diâmetro e 45 mm de profundidade, realizada através de furo com martelo percutor e broca, em laje de painéis alveolares de betão.
Critérios considerados na determinação do preço da unidade de obra: O preço não inclui o elemento de fixação.
Inclui: Implantação da posição da ancoragem. Execução da perfuração. Limpeza do pó resultante. Introdução da ancoragem. Pancadas na base do cone interior com a ferramenta de colocação. Limpeza dos restos sobrantes.
Critério de medição de projecto: Número de unidades previstas, segundo documentação gráfica de Projecto.
Critério de medição de obra: Medir-se-á o número de unidades realmente executadas segundo especificações de Projecto.

| Código | Un | Descrição | Rendimento | Preço | Importância |
|---|---|---|---|---|---|
| mt26ind160ga | Ud | Ancoragem mecânica de expansão, fêmea, de aço galvanizado, M6x38, de 10 mm de diâmetro e 38 mm de comprimento, composta por manga de expansão com cone interior, para fixação em lajes de painéis alveolares de betão. (material) | 1.000 | 0.66 | 0.66 |
| op00tal010 |  | Berbequim. | 1.000 | 0.00 | 0.00 |
| mo020 | h | Oficial de 1ª construção. (mão de obra) | 0.063 | 24.63 | 1.55 |
| mo112 | h | Operário especializado construção. (mão de obra) | 0.063 | 23.86 | 1.50 |
| % | % | Custos directos complementares | 2 % | 3.71 | 0.07 |
|  |  | Custos directos |  |  | 3.78 |
