# Perfil autocolante de transição entre pavimentos ao mesmo nível, de alumínio

- Propriedade do ficheiro: CYPE INGENIEROS, S.A.
- Formato: FIEBDC-3/2002
- Moeda: EUR
- Custos indirectos: 3.00 %
- IVA: 23.00 %

## H Remates e trabalhos auxiliares

### HD Perfis decorativos

#### HDS Perfis para juntas entre pavimentos

**HDS011** m Perfil autocolante de transição entre pavimentos ao mesmo nível, de alumínio.
Perfil autocolante de transição entre pavimentos ao mesmo nível, de alumínio anodizado, com superfície lisa, de 60 mm de largura e 3 mm de altura.
Inclui: Preparação da superfície suporte. Marcação. Corte e preparação. Colocação e fixação.
Critério de medição de projecto: Comprimento medido segundo documentação gráfica de Projecto. Não foi incrementada a medição por perdas, uma vez que na composição se considerou 5% a mais.
Critério de medição de obra: Medir-se-á o comprimento realmente executado segundo especificações de Projecto.

| Código | Un | Descrição | Rendimento | Preço | Importância |
|---|---|---|---|---|---|
| mt18jpc050fb | m | Perfil autocolante de transição entre pavimentos ao mesmo nível, de alumínio anodizado, com superfície lisa, de 60 mm de largura e 3 mm de altura. (material) | 1.050 | 13.52 | 14.20 |
| mo023 | h | Oficial de 1ª ladrilhador. (mão de obra) | 0.059 | 22.68 | 1.34 |
| % | % | Custos directos complementares | 2 % | 15.54 | 0.31 |
|  |  | Custos directos |  |  | 15.85 |
