# Perfuração em betão para a passagem de instalações

- Propriedade do ficheiro: CYPE INGENIEROS, S.A.
- Formato: FIEBDC-3/2002
- Moeda: EUR
- Custos indirectos: 3.00 %
- IVA: 23.00 %

## H Remates e trabalhos auxiliares

### HP Cortes e perfurações

#### HPH Em elementos de betão

**HPH010** Ud Perfuração em betão para a passagem de instalações.
Perfuração por via seca em laje de betão maciço, de 112 mm de diâmetro, até uma profundidade máxima de 35 cm, realizada com perfuradora com coroa diamantada, para a passagem de instalações.
Inclui: Marcação das zonas a perfurar. Perfuração com coroa diamantada. Fragmentação do entulho em peças manejáveis. Remoção e acumulação de entulho. Limpeza dos restos da obra. Carga manual de entulho para camião ou contentor.
Critério de medição de projecto: Número de unidades previstas, segundo documentação gráfica de Projecto.
Critério de medição de obra: Medir-se-á o número de unidades realmente executadas segundo especificações de Projecto.

| Código | Un | Descrição | Rendimento | Preço | Importância |
|---|---|---|---|---|---|
| mq05per020 | h | Perfuradora com coroa diamantada e suporte, por via seca. (equipamento) | 0.330 | 28.09 | 9.27 |
| mo113 | h | Operário não qualificado construção. (mão de obra) | 0.334 | 21.45 | 7.16 |
| % | % | Custos directos complementares | 2 % | 16.43 | 0.33 |
|  |  | Custos directos |  |  | 16.76 |
