# Capeamento cerâmico

- Propriedade do ficheiro: CYPE INGENIEROS, S.A.
- Formato: FIEBDC-3/2002
- Moeda: EUR
- Custos indirectos: 3.00 %
- IVA: 23.00 %

## H Remates e trabalhos auxiliares

### HR Remates de fachada

#### HRC Cerâmicos

**HRC040** m Capeamento cerâmico.
Capeamento cerâmico, com um ângulo de inclinação de 10°, em peças de 25x10x4 cm, com pingadeira, para revestimento de muros; assente com argamassa de cimento, confeccionada em obra, com aditivo hidrófugo, dosificação 1:4; e enchimento de juntas entre peças e, se for o caso, das uniões com os muros com argamassa de juntas cimentosa com absorção de água reduzida, CG2, para juntas entre 3 e 15 mm.
Inclui: Preparação da superfície de apoio. Marcação da disposição das peças. Corte das peças. Colocação com argamassa das peças. Enchimento de juntas e limpeza.
Critério de medição de projecto: Comprimento medido entre eixos, segundo documentação gráfica de Projecto.
Critério de medição de obra: Medir-se-á, a eixos, o comprimento realmente executado segundo especificações de Projecto.

| Código | Un | Descrição | Rendimento | Preço | Importância |
|---|---|---|---|---|---|
| mt20ace010a | m | Capeamento cerâmico, com um ângulo de inclinação de 10°, em peças de 25x10x4 cm, com pingadeira, para revestimento de muros. (material) | 1.100 | 9.07 | 9.98 |
| mt08aaa010a | m³ | Água. (material) | 0.006 | 1.50 | 0.01 |
| mt01arg005a | t | Areia de pedreira, para argamassa preparada em obra. (material) | 0.004 | 18.00 | 0.07 |
| mt08cem011a | kg | Cimento Portland CEM II/B-L 32,5 R, cor cinzento, em sacos, segundo NP EN 197-1. (material) | 0.950 | 0.10 | 0.10 |
| mt08adt010 | kg | Aditivo hidrófugo para impermeabilização de argamassas ou betões. (material) | 0.019 | 1.20 | 0.02 |
| mt09mcr070a | kg | Argamassa de juntas cimentosa com resistência elevada à abrasão e absorção de água reduzida, CG2, para junta aberta entre 3 e 15 mm, segundo EN 13888. (material) | 0.030 | 0.99 | 0.03 |
| mq06hor010 | h | Betoneira eléctrica com uma capacidade de amassadura de 160 l. (equipamento) | 0.006 | 3.45 | 0.02 |
| op00amo010 |  | Rebarbadora. | 1.000 | 0.00 | 0.00 |
| mo020 | h | Oficial de 1ª construção. (mão de obra) | 0.291 | 22.68 | 6.60 |
| mo113 | h | Operário não qualificado construção. (mão de obra) | 0.314 | 21.45 | 6.74 |
| % | % | Custos directos complementares | 2 % | 23.57 | 0.47 |
|  |  | Custos directos |  |  | 24.04 |
