# Mastro para a fixação de antenas

- Propriedade do ficheiro: CYPE INGENIEROS, S.A.
- Formato: FIEBDC-3/2002
- Moeda: EUR
- Custos indirectos: 3.00 %
- IVA: 23.00 %

## I Instalações

### IA Audiovisuais

#### IAA Rede de cabos coaxiais

**IAA031** Ud Mastro para a fixação de antenas.
Mastro para fixação de 1 antena, de tubo de aço com tratamento anticorrosão, de 6 m de altura, 40 mm de diâmetro e 2 mm de espessura. Inclusive grupo de espias para fixação do mastro, ancoragens e quantos acessórios sejam necessários para a sua correcta instalação.
Inclui: Marcação. Montagem.
Critério de medição de projecto: Número de unidades previstas, segundo documentação gráfica de Projecto.
Critério de medição de obra: Medir-se-á o número de unidades realmente executadas segundo especificações de Projecto.

| Código | Un | Descrição | Rendimento | Preço | Importância |
|---|---|---|---|---|---|
| mt40saf010hw | Ud | Mastro para fixação de antenas, de tubo de aço com tratamento anticorrosão, de 3 m de altura, 40 mm de diâmetro e 2 mm de espessura, união por encaixe. Inclusive acessórios. (material) | 2.000 | 24.64 | 49.28 |
| mt40saf011r | Ud | Garra de ancoragem a obra em L para mastro, para colocação em superfície, de 500 mm de comprimento e 4 mm de espessura, com abraçadeira. (material) | 2.000 | 7.84 | 15.68 |
| mt40saf050a | m | Cabo de aço de 2 mm de diâmetro, para grupo de espias de fixação de mastro. Inclusive placa base, ferragens e tensores. (material) | 9.000 | 1.46 | 13.14 |
| mo001 | h | Oficial de 1ª instalador de telecomunicações. (mão de obra) | 1.825 | 23.31 | 42.54 |
| mo056 | h | Ajudante de instalador de telecomunicações. (mão de obra) | 1.825 | 22.09 | 40.31 |
| % | % | Custos directos complementares | 2 % | 160.95 | 3.22 |
|  |  | Custos directos |  |  | 164.17 |
