# Torre para fixação de antenas

- Propriedade do ficheiro: CYPE INGENIEROS, S.A.
- Formato: FIEBDC-3/2002
- Moeda: EUR
- Custos indirectos: 3.00 %
- IVA: 23.00 %

## I Instalações

### IA Audiovisuais

#### IAA Rede de cabos coaxiais

**IAA032** Ud Torre para fixação de antenas.
Torre para fixação de 1 antena, de 4,15 m de altura. Inclusive grupo de espias para fixação da torre, ancoragens e quantos acessórios sejam necessários para a sua correcta instalação.
Inclui: Marcação. Montagem.
Critério de medição de projecto: Número de unidades previstas, segundo documentação gráfica de Projecto.
Critério de medição de obra: Medir-se-á o número de unidades realmente executadas segundo especificações de Projecto.

| Código | Un | Descrição | Rendimento | Preço | Importância |
|---|---|---|---|---|---|
| mt40saf010aj | Ud | Mastro para fixação de antenas, de tubo de aço com tratamento anticorrosão, de 1,65 m de altura, 35 mm de diâmetro e 1,5 mm de espessura, união por encaixe. Inclusive acessórios. (material) | 1.000 | 12.24 | 12.24 |
| mt40saf030f | Ud | Tramo superior para torre de fixação de antena, de 2,5 m de altura e secção triangular de 180 mm de lado, de tubo de aço de 20 mm de diâmetro e treliça de aço de 7 mm de diâmetro, com tratamento anticorrosão, união por encaixe. Inclusive acessórios. (material) | 1.000 | 104.70 | 104.70 |
| mt40saf031a | Ud | Placa base rígida, quadrada, para soldar ou aparafusar, para fixação de tramo de secção triangular através de união por encaixe, inclusive acessórios de fixação. (material) | 1.000 | 16.54 | 16.54 |
| mt40saf040a | m | Cabo de aço de 2 mm de diâmetro, para grupo de espias de fixação de torre. Inclusive placa base, ferragens e tensores. (material) | 25.000 | 1.46 | 36.50 |
| mo001 | h | Oficial de 1ª instalador de telecomunicações. (mão de obra) | 3.757 | 23.31 | 87.58 |
| mo056 | h | Ajudante de instalador de telecomunicações. (mão de obra) | 3.757 | 22.09 | 82.99 |
| % | % | Custos directos complementares | 2 % | 340.55 | 6.81 |
|  |  | Custos directos |  |  | 347.36 |
