# Cabo coaxial

- Propriedade do ficheiro: CYPE INGENIEROS, S.A.
- Formato: FIEBDC-3/2002
- Moeda: EUR
- Custos indirectos: 3.00 %
- IVA: 23.00 %

## I Instalações

### IA Audiovisuais

#### IAA Rede de cabos coaxiais

**IAA100** m Cabo coaxial.
Cabo coaxial RG-6 não propagador da chama, de 75 Ohm de impedância característica média, reacção ao fogo classe Dca-s2,d2,a2, com condutor central de cobre de 1,15 mm de diâmetro, dieléctrico de polietileno celular, lâmina de alumínio/polipropileno/alumínio, malha de fios entrançados de cobre e cobertura exterior de PVC LSFH livre de halogéneos, com baixa emissão de fumos e gases corrosivos de 6,9 mm de diâmetro de cor branca. Inclusive acessórios e elementos de fixação.
Inclui: Colocação de cabos.
Critério de medição de projecto: Comprimento medido segundo documentação gráfica de Projecto.
Critério de medição de obra: Medir-se-á o comprimento realmente executado segundo especificações de Projecto.

| Código | Un | Descrição | Rendimento | Preço | Importância |
|---|---|---|---|---|---|
| mt40cfr010bc | m | Cabo coaxial RG-6 não propagador da chama, de 75 Ohm de impedância característica média, reacção ao fogo classe Dca-s2,d2,a2 segundo NP EN 50575, com condutor central de cobre de 1,15 mm de diâmetro, dieléctrico de polietileno celular, lâmina de alumínio/polipropileno/alumínio, malha de fios entrançados de cobre e cobertura exterior de PVC LSFH livre de halogéneos, com baixa emissão de fumos e gases corrosivos de 6,9 mm de diâmetro de cor branca. (material) | 1.000 | 0.81 | 0.81 |
| mo001 | h | Oficial de 1ª instalador de telecomunicações. (mão de obra) | 0.016 | 23.31 | 0.37 |
| mo056 | h | Ajudante de instalador de telecomunicações. (mão de obra) | 0.016 | 22.09 | 0.35 |
| % | % | Custos directos complementares | 2 % | 1.53 | 0.03 |
|  |  | Custos directos |  |  | 1.56 |
