# Placa exterior de vídeo-porteiro colectivo

- Propriedade do ficheiro: CYPE INGENIEROS, S.A.
- Formato: FIEBDC-3/2002
- Moeda: EUR
- Custos indirectos: 3.00 %
- IVA: 23.00 %

## I Instalações

### IA Audiovisuais

#### IAV Interfonia e vídeo

**IAV012** Ud Placa exterior de vídeo-porteiro colectivo.
Instalação de placa exterior de acesso adicional de vídeo-porteiro digital para 10 habitações composta por: placa exterior de rua digital com 10 botões de pressão de chamada, fecho superior e inferior e câmara P/B, alimentador. Inclusive abre-portas, viseira, distribuidores de vídeo, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 32.000 | 0.48 | 15.36 |
| mt40pea030c | m | Cabo paralelo formado por condutores de cobre de 2x1,0 mm². Segundo NP 2356. (material) | 7.000 | 0.82 | 5.74 |
| mt40pga012 | m | Cabo de vídeo-porteiro formado por condutores de cobre de 2x0,25 mm² + 2x1,0 mm² e cabo coaxial de 75 Ohm. (material) | 25.000 | 1.75 | 43.75 |
| mt40pga020b | Ud | Caixa de encastrar, para módulo compacto. (material) | 1.000 | 5.04 | 5.04 |
| mt40pga062b | Ud | Viseira, para módulo compacto. (material) | 1.000 | 31.57 | 31.57 |
| mt40pgv070f | Ud | Módulo compacto para vídeo, com 10 botões de pressão de chamada em duas colunas, e fecho superior e inferior. (material) | 1.000 | 144.87 | 144.87 |
| mt40pga090c | Ud | Módulo de som, com telecâmara P/B. (material) | 1.000 | 445.39 | 445.39 |
| mt40pga100b | Ud | Módulo microprocessado. (material) | 1.000 | 126.19 | 126.19 |
| mt40pga110 | Ud | Módulo codificador de botões de pressão. (material) | 1.000 | 21.88 | 21.88 |
| mt40pga050b | Ud | Abre-portas eléctrico de corrente contínua. (material) | 1.000 | 17.78 | 17.78 |
| mt40pga130c | Ud | Fonte de alimentação, para 10 monitores e/ou telefones com instalação digital. (material) | 1.000 | 109.95 | 109.95 |
| mo003 | h | Oficial de 1ª electricista. (mão de obra) | 16.316 | 23.31 | 380.33 |
| mo102 | h | Ajudante de electricista. (mão de obra) | 16.316 | 22.09 | 360.42 |
| % | % | Custos directos complementares | 2 % | 1708.27 | 34.17 |
|  |  | Custos directos |  |  | 1742.44 |
