# Interfone electrónico colectivo

- Propriedade do ficheiro: CYPE INGENIEROS, S.A.
- Formato: FIEBDC-3/2002
- Moeda: EUR
- Custos indirectos: 3.00 %
- IVA: 23.00 %

## I Instalações

### IA Audiovisuais

#### IAV Interfonia e vídeo

**IAV021** Ud Interfone electrónico colectivo.
Instalação de interfone electrónico convencional para 10 habitações composto por: placa exterior de rua convencional com 10 botões de pressão de chamada, fecho superior e inferior, alimentador e 10 telefones. Inclusive, abre-portas, viseira, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 17.000 | 0.48 | 8.16 |
| mt40pga010 | m | Cabo formado por condutores de cobre flexível de 8x0,22 mm², com isolamento de PVC e bainha exterior de PVC branco. (material) | 16.000 | 0.45 | 7.20 |
| mt40pea030c | m | Cabo paralelo formado por condutores de cobre de 2x1,0 mm². Segundo NP 2356. (material) | 7.000 | 0.82 | 5.74 |
| mt40pge030f | Ud | Kit de porteiro electrónico composto por módulo compacto para áudio com 10 botões de pressão de chamada em duas colunas, módulo de som, fecho superior e inferior, caixa de encastrar fonte de alimentação e 10 telefones com chamada electrónica. (material) | 1.000 | 350.48 | 350.48 |
| mt40pga062b | Ud | Viseira, para módulo compacto. (material) | 1.000 | 31.57 | 31.57 |
| mt40pga050a | Ud | Abre-portas eléctrico de corrente alternada. (material) | 1.000 | 17.78 | 17.78 |
| mo003 | h | Oficial de 1ª electricista. (mão de obra) | 21.146 | 23.31 | 492.91 |
| mo102 | h | Ajudante de electricista. (mão de obra) | 21.146 | 22.09 | 467.12 |
| % | % | Custos directos complementares | 2 % | 1380.96 | 27.62 |
|  |  | Custos directos |  |  | 1408.58 |
