# Unidade exterior de ar condicionado de condensação por água, para sistema VRF

- Propriedade do ficheiro: CYPE INGENIEROS, S.A.
- Formato: FIEBDC-3/2002
- Moeda: EUR
- Custos indirectos: 3.00 %
- IVA: 23.00 %

## I Instalações

### IB Sistemas de climatização

#### IBW Sistema VRF (Mitsubishi Heavy Industries)

**IBW352** Ud Unidade exterior de ar condicionado de condensação por água, para sistema VRF.
Combinação de duas unidades exteriores de ar condicionado, sistema água-ar multi-split KXZW com caudal variável de refrigerante, controlo de temperatura variável de refrigerante VTCC, bomba de calor, para gás R-410A, alimentação trifásica (400V/50Hz), modelo FDC615KXZWE1 "MITSUBISHI HEAVY INDUSTRIES", formada por uma unidade modelo FDC280KXZWE1 e uma unidade modelo FDC335KXZWE1, potência frigorífica nominal 61,5 kW (temperatura de entrada da água 30°C, temperatura de bolbo húmido de ar interior 19°C), consumo eléctrico nominal em arrefecimento 13,7 kW, potência calorífica nominal 69 kW (temperatura de entrada da água 20°C, temperatura de bolbo seco de ar interior 20°C), consumo eléctrico nominal em aquecimento 11,4 kW, de 1100x780x550 mm, 370 kg, nível sonoro 54 dBA, intervalo de capacidade entre 50 e 150% e válvula de expansão electrónica. Inclusive elementos anti-vibratórios de pavimento.
Critérios considerados na determinação do preço da unidade de obra: O preço não inclui a canalização nem a cablagem eléctrica de alimentação.
Inclui: Marcação. Colocação e fixação. Ligação às linhas frigoríficas. Ligação à rede de condução de água. Ligação à rede eléctrica. Ligação à rede de drenagem. Colocação em funcionamento.
Critério de medição de projecto: Número de unidades previstas, segundo documentação gráfica de Projecto.
Critério de medição de obra: Medir-se-á o número de unidades realmente executadas segundo especificações de Projecto.

| Código | Un | Descrição | Rendimento | Preço | Importância |
|---|---|---|---|---|---|
| mt42mhi381d | Ud | Combinação de duas unidades exteriores de ar condicionado, sistema água-ar multi-split KXZW com caudal variável de refrigerante, controlo de temperatura variável de refrigerante VTCC, bomba de calor, para gás R-410A, alimentação trifásica (400V/50Hz), modelo FDC615KXZWE1 "MITSUBISHI HEAVY INDUSTRIES", formada por uma unidade modelo FDC280KXZWE1 e uma unidade modelo FDC335KXZWE1, potência frigorífica nominal 61,5 kW (temperatura de entrada da água 30°C, temperatura de bolbo húmido de ar interior 19°C), consumo eléctrico nominal em arrefecimento 13,7 kW, potência calorífica nominal 69 kW (temperatura de entrada da água 20°C, temperatura de bolbo seco de ar interior 20°C), consumo eléctrico nominal em aquecimento 11,4 kW, de 1100x780x550 mm, 370 kg, nível sonoro 54 dBA, intervalo de capacidade entre 50 e 150% e válvula de expansão electrónica. (material) | 1.000 | 40456.00 | 40456.00 |
| mt42www080 | Ud | Kit de amortecedores anti-vibração de pavimento, formado por quatro amortecedores de borracha, com os correspondentes parafusos, porcas e anilhas. (material) | 2.000 | 8.00 | 16.00 |
| mt42mhi531a | Ud | Kit de distribuição de linha frigorífica para gás R-410A, para combinação de 2 unidades exteriores, sistema ar-ar multi-split com caudal variável de refrigerante, modelo KIT-BM-DOS-2A-1 "MITSUBISHI HEAVY INDUSTRIES", formado por duas juntas, uma para a linha de líquido e outra para a linha de gás. (material) | 1.000 | 283.00 | 283.00 |
| mo005 | h | Oficial de 1ª instalador de ar condicionado. (mão de obra) | 8.131 | 23.31 | 189.53 |
| mo104 | h | Ajudante de instalador de ar condicionado. (mão de obra) | 8.131 | 22.09 | 179.61 |
| % | % | Custos directos complementares | 2 % | 41124.14 | 822.48 |
|  |  | Custos directos |  |  | 41946.62 |
