# Unidade exterior de ar condicionado, para substituição, com recuperação de calor, para sistema VRV-IV Q, para gás R-410A

- Propriedade do ficheiro: CYPE INGENIEROS, S.A.
- Formato: FIEBDC-3/2002
- Moeda: EUR
- Custos indirectos: 3.00 %
- IVA: 23.00 %

## I Instalações

### IB Sistemas de climatização

#### IBY Sistema VRV (Daikin)

**IBY257** Ud Unidade exterior de ar condicionado, para substituição, com recuperação de calor, para sistema VRV-IV Q, para gás R-410A.
Combinação de três unidades exteriores de ar condicionado para sistema VRV-IV Q (Volume de Refrigerante Variável, para substituição), bomba de calor com recuperação de calor, modelo RQEQ500P3 "DAIKIN", para gás R-410A em substituição de unidade exterior para gás R-22, alimentação trifásica (400V/50Hz), formada por uma unidade RQEQ140P3 e duas unidades RQEQ180P3, potência frigorífica nominal 50 kW (temperatura de bolbo húmido de ar interior 19°C, temperatura de bolbo seco do ar exterior 35°C), EER 3,61, limite de funcionamento de temperatura de bolbo seco do ar exterior em arrefecimento desde -5 até 43°C, potência calorífica nominal 56 kW (temperatura de bolbo seco de ar interior 20°C, temperatura de bolbo seco do ar exterior 7°C), COP 3,8, limite de funcionamento de temperatura de bolbo seco do ar exterior em aquecimento desde -20 até 15,5°C, controlo através de microprocessador, compressores scroll hermeticamente vedados, com controlo Inverter, 1680x1905x765 mm, peso 525 kg, comprimento total máximo da tubagem frigorífica 300 m, comprimento máximo entre unidade exterior e unidade interior mais distante 150 m, diferença máxima de altura de instalação 50 m se a unidade exterior se encontra por cima das unidades interiores e 40 m se encontra-se por baixo, comprimento máximo entre o primeiro kit de ramificação (ligação Refnet) de tubagem frigorífica e unidade interior mais distante 40 m (o comprimento máximo desde a primeira ramificação pode ser de até 90 m, se a diferença entre o comprimento até à unidade interior mais perto e a mais distante é menor que 40 m), bloco de terminais F1-F2 para cabo de 2 fios de transmissão e controlo (bus D-III Net), tratamento anticorrosivo especial do permutador de calor, função de recuperação de refrigerante, carga automática adicional de refrigerante, prova automática de funcionamento e ajuste de limitação de consumo de energia (função I-Demand), e kit de tubagens de ligação múltipla de 3 unidades exteriores, modelo BHFP26P63C.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42dai008b | Ud | Combinação de três unidades exteriores de ar condicionado para sistema VRV-IV Q (Volume de Refrigerante Variável, para substituição), bomba de calor com recuperação de calor, modelo RQEQ500P3 "DAIKIN", para gás R-410A em substituição de unidade exterior para gás R-22, alimentação trifásica (400V/50Hz), formada por uma unidade RQEQ140P3 e duas unidades RQEQ180P3, potência frigorífica nominal 50 kW (temperatura de bolbo húmido de ar interior 19°C, temperatura de bolbo seco do ar exterior 35°C), EER 3,61, limite de funcionamento de temperatura de bolbo seco do ar exterior em arrefecimento desde -5 até 43°C, potência calorífica nominal 56 kW (temperatura de bolbo seco de ar interior 20°C, temperatura de bolbo seco do ar exterior 7°C), COP 3,8, limite de funcionamento de temperatura de bolbo seco do ar exterior em aquecimento desde -20 até 15,5°C, controlo através de microprocessador, compressores scroll hermeticamente vedados, com controlo Inverter, 1680x1905x765 mm, peso 525 kg, comprimento total máximo da tubagem frigorífica 300 m, comprimento máximo entre unidade exterior e unidade interior mais distante 150 m, diferença máxima de altura de instalação 50 m se a unidade exterior se encontra por cima das unidades interiores e 40 m se encontra-se por baixo, comprimento máximo entre o primeiro kit de ramificação (ligação Refnet) de tubagem frigorífica e unidade interior mais distante 40 m (o comprimento máximo desde a primeira ramificação pode ser de até 90 m, se a diferença entre o comprimento até à unidade interior mais perto e a mais distante é menor que 40 m), bloco de terminais F1-F2 para cabo de 2 fios de transmissão e controlo (bus D-III Net), tratamento anticorrosivo especial do permutador de calor, função de recuperação de refrigerante, carga automática adicional de refrigerante, prova automática de funcionamento e ajuste de limitação de consumo de energia (função I-Demand), e kit de tubagens de ligação múltipla de 3 unidades exteriores, modelo BHFP26P63C. (material) | 1.000 | 37891.00 | 37891.00 |
| mo005 | h | Oficial de 1ª instalador de ar condicionado. (mão de obra) | 7.627 | 23.31 | 177.79 |
| mo104 | h | Ajudante de instalador de ar condicionado. (mão de obra) | 7.627 | 22.09 | 168.48 |
| % | % | Custos directos complementares | 2 % | 38237.27 | 764.75 |
|  |  | Custos directos |  |  | 39002.02 |
