# Unidade exterior de ar condicionado, para substituição, com recuperação de calor, para sistema VRV-IV Q, para gás R-410A

- Propriedade do ficheiro: CYPE INGENIEROS, S.A.
- Formato: FIEBDC-3/2002
- Moeda: EUR
- Custos indirectos: 3.00 %
- IVA: 23.00 %

## I Instalações

### IB Sistemas de climatização

#### IBY Sistema VRV (Daikin)

**IBY257** Ud Unidade exterior de ar condicionado, para substituição, com recuperação de calor, para sistema VRV-IV Q, para gás R-410A.
Unidade exterior para sistema VRV-IV Q (Volume de Refrigerante Variável, para substituição), bomba de calor com recuperação de calor, modelo RQEQ140P3 "DAIKIN", para gás R-410A em substituição de unidade exterior para gás R-22, alimentação trifásica (400V/50Hz), potência frigorífica nominal 14 kW (temperatura de bolbo húmido de ar interior 19°C, temperatura de bolbo seco do ar exterior 35°C), EER 3,98, limite de funcionamento de temperatura de bolbo seco do ar exterior em arrefecimento desde -5 até 43°C, potência calorífica nominal 16 kW (temperatura de bolbo seco de ar interior 20°C, temperatura de bolbo seco do ar exterior 7°C), COP 4, limite de funcionamento de temperatura de bolbo seco do ar exterior em aquecimento desde -20 até 15,5°C, controlo através de microprocessador, compressores scroll hermeticamente vedados, com controlo Inverter, 1680x635x765 mm, peso 175 kg, pressão sonora 54 dBA, comprimento total máximo da tubagem frigorífica 300 m, comprimento máximo entre unidade exterior e unidade interior mais distante 150 m, diferença máxima de altura de instalação 50 m se a unidade exterior se encontra por cima das unidades interiores e 40 m se encontra-se por baixo, comprimento máximo entre o primeiro kit de ramificação (ligação Refnet) de tubagem frigorífica e unidade interior mais distante 40 m (o comprimento máximo desde a primeira ramificação pode ser de até 90 m, se a diferença entre o comprimento até à unidade interior mais perto e a mais distante é menor que 40 m), bloco de terminais F1-F2 para cabo de 2 fios de transmissão e controlo (bus D-III Net), tratamento anticorrosivo especial do permutador de calor, função de recuperação de refrigerante, carga automática adicional de refrigerante, prova automática de funcionamento e ajuste de limitação de consumo de energia (função I-Demand).
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42dai006a | Ud | Unidade exterior para sistema VRV-IV Q (Volume de Refrigerante Variável, para substituição), bomba de calor com recuperação de calor, modelo RQEQ140P3 "DAIKIN", para gás R-410A em substituição de unidade exterior para gás R-22, alimentação trifásica (400V/50Hz), potência frigorífica nominal 14 kW (temperatura de bolbo húmido de ar interior 19°C, temperatura de bolbo seco do ar exterior 35°C), EER 3,98, limite de funcionamento de temperatura de bolbo seco do ar exterior em arrefecimento desde -5 até 43°C, potência calorífica nominal 16 kW (temperatura de bolbo seco de ar interior 20°C, temperatura de bolbo seco do ar exterior 7°C), COP 4, limite de funcionamento de temperatura de bolbo seco do ar exterior em aquecimento desde -20 até 15,5°C, controlo através de microprocessador, compressores scroll hermeticamente vedados, com controlo Inverter, 1680x635x765 mm, peso 175 kg, pressão sonora 54 dBA, comprimento total máximo da tubagem frigorífica 300 m, comprimento máximo entre unidade exterior e unidade interior mais distante 150 m, diferença máxima de altura de instalação 50 m se a unidade exterior se encontra por cima das unidades interiores e 40 m se encontra-se por baixo, comprimento máximo entre o primeiro kit de ramificação (ligação Refnet) de tubagem frigorífica e unidade interior mais distante 40 m (o comprimento máximo desde a primeira ramificação pode ser de até 90 m, se a diferença entre o comprimento até à unidade interior mais perto e a mais distante é menor que 40 m), bloco de terminais F1-F2 para cabo de 2 fios de transmissão e controlo (bus D-III Net), tratamento anticorrosivo especial do permutador de calor, função de recuperação de refrigerante, carga automática adicional de refrigerante, prova automática de funcionamento e ajuste de limitação de consumo de energia (função I-Demand). (material) | 1.000 | 9901.00 | 9901.00 |
| mo005 | h | Oficial de 1ª instalador de ar condicionado. (mão de obra) | 4.315 | 23.31 | 100.58 |
| mo104 | h | Ajudante de instalador de ar condicionado. (mão de obra) | 4.315 | 22.09 | 95.32 |
| % | % | Custos directos complementares | 2 % | 10096.90 | 201.94 |
|  |  | Custos directos |  |  | 10298.84 |
