# Caixa de distribuição para unidades interiores de ar condicionado da gama doméstica, para sistema VRV-IV, para gás R-410A

- Propriedade do ficheiro: CYPE INGENIEROS, S.A.
- Formato: FIEBDC-3/2002
- Moeda: EUR
- Custos indirectos: 3.00 %
- IVA: 23.00 %

## I Instalações

### IB Sistemas de climatização

#### IBY Sistema VRV (Daikin)

**IBY270** Ud Caixa de distribuição para unidades interiores de ar condicionado da gama doméstica, para sistema VRV-IV, para gás R-410A.
Caixa de distribuição para ligação de unidades interiores de ar condicionado da gama doméstica a unidades exteriores VRV-IV+ e VRV-IV W+, modelo BPMKS967A2 "DAIKIN", com válvula de expansão electrónica, para gás R-410A, número máximo de unidades interiores ligáveis 2, dimensões 180x294x350 mm, peso 7 kg, distância máxima à unidade interior 15 m e alimentação monofásica (230V/50Hz). Inclusive elementos para suspensão ao tecto.
Critérios considerados na determinação do preço da unidade de obra: O preço não inclui a canalização nem a cablagem eléctrica de alimentação.
Inclui: Marcação. Colocação e fixação. Ligação às linhas frigoríficas. Ligação à rede eléctrica. Ligação à rede de drenagem.
Critério de medição de projecto: Número de unidades previstas, segundo documentação gráfica de Projecto.
Critério de medição de obra: Medir-se-á o número de unidades realmente executadas segundo especificações de Projecto.

| Código | Un | Descrição | Rendimento | Preço | Importância |
|---|---|---|---|---|---|
| mt42dai607a | Ud | Caixa de distribuição para ligação de unidades interiores de ar condicionado da gama doméstica a unidades exteriores VRV-IV+ e VRV-IV W+, modelo BPMKS967A2 "DAIKIN", com válvula de expansão electrónica, para gás R-410A, número máximo de unidades interiores ligáveis 2, dimensões 180x294x350 mm, peso 7 kg, distância máxima à unidade interior 15 m e alimentação monofásica (230V/50Hz). (material) | 1.000 | 686.00 | 686.00 |
| mt42www090 | Ud | Kit de suportes para suspensão ao tecto, formado por quatro varões roscados de aço galvanizado, com as correspondentes buchas, porcas e anilhas. (material) | 1.000 | 22.00 | 22.00 |
| mo005 | h | Oficial de 1ª instalador de ar condicionado. (mão de obra) | 0.537 | 23.31 | 12.52 |
| mo104 | h | Ajudante de instalador de ar condicionado. (mão de obra) | 0.537 | 22.09 | 11.86 |
| % | % | Custos directos complementares | 2 % | 732.38 | 14.65 |
|  |  | Custos directos |  |  | 747.03 |
