# Difusor com comporta motorizada para regulação de caudal

- Propriedade do ficheiro: CYPE INGENIEROS, S.A.
- Formato: FIEBDC-3/2002
- Moeda: EUR
- Custos indirectos: 3.00 %
- IVA: 23.00 %

## I Instalações

### IB Sistemas de climatização

#### IBZ Sistema Airzone

**IBZ015** Ud Difusor com comporta motorizada para regulação de caudal.
Difusor quadrado de alumínio extrudido, anodizado cor prata, com plenum de chapa galvanizada para ligação lateral a tubo flexível, de 595x595x278 mm, com isolamento sonoro e comporta motorizada para regulação de caudal, DFCU225APAM "AIRZONE", motorização com alimentação a 12 Vcc por cabo.
Inclui: Marcação. Colocação e fixação. Colocação e fixação do plenum no tecto. Fixação do difusor ao plenum. Ligação.
Critério de medição de projecto: Número de unidades previstas, segundo documentação gráfica de Projecto.
Critério de medição de obra: Medir-se-á o número de unidades realmente executadas segundo especificações de Projecto.

| Código | Un | Descrição | Rendimento | Preço | Importância |
|---|---|---|---|---|---|
| mt42air101b | Ud | Difusor quadrado de alumínio extrudido, anodizado cor prata, com plenum de chapa galvanizada para ligação lateral a tubo flexível, de 595x595x278 mm, com isolamento sonoro e comporta motorizada para regulação de caudal, DFCU225APAM "AIRZONE", motorização com alimentação a 12 Vcc por cabo. (material) | 1.000 | 162.00 | 162.00 |
| mo005 | h | Oficial de 1ª instalador de ar condicionado. (mão de obra) | 0.256 | 23.31 | 5.97 |
| mo104 | h | Ajudante de instalador de ar condicionado. (mão de obra) | 0.205 | 22.09 | 4.53 |
| % | % | Custos directos complementares | 2 % | 172.50 | 3.45 |
|  |  | Custos directos |  |  | 175.95 |
