# Termoacumulador eléctrico

- Propriedade do ficheiro: CYPE INGENIEROS, S.A.
- Formato: FIEBDC-3/2002
- Moeda: EUR
- Custos indirectos: 3.00 %
- IVA: 23.00 %

## I Instalações

### IC Aquecimento, arrefecimento, climatização e A.Q.S.

#### ICA Água quente

**ICA010** Ud Termoacumulador eléctrico.
Termoacumulador eléctrico para o serviço de A.Q.S., instalação mural vertical ou horizontal, resistência embainhada, capacidade 75 l, potência 2 kW, eficiência energética classe C, perfil de consumo M, de 810 mm de altura e 486 mm de diâmetro, peso 22,5 kg, formado por tanque de aço vitrificado, isolamento de espuma de poliuretano livre de CFC, ânodo de sacrifício de magnésio, display digital indicador de temperatura e códigos de anomalia e botões de ajuste da temperatura grau a grau até 70°C, com acessórios de montagem. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38tej026cc | Ud | Termoacumulador eléctrico para o serviço de A.Q.S., instalação mural vertical ou horizontal, resistência embainhada, capacidade 75 l, potência 2 kW, eficiência energética classe C, perfil de consumo M, de 810 mm de altura e 486 mm de diâmetro, peso 22,5 kg, formado por tanque de aço vitrificado, isolamento de espuma de poliuretano livre de CFC, ânodo de sacrifício de magnésio, display digital indicador de temperatura e códigos de anomalia e botões de ajuste da temperatura grau a grau até 70°C, com acessórios de montagem. (material) | 1.000 | 341.25 | 341.25 |
| mt38tew010a | Ud | Tubo de ligação flexível de 20 cm e 1/2" de diâmetro. (material) | 2.000 | 8.00 | 16.00 |
| mt37sve010b | Ud | Válvula de esfera de latão niquelado para enroscar de 1/2". (material) | 2.000 | 4.95 | 9.90 |
| mt37svs050a | Ud | Válvula de segurança antirretorno, de latão cromado, com rosca de 1/2" de diâmetro, regulada a 8 bar de pressão, com manípulo de purga. (material) | 1.000 | 6.24 | 6.24 |
| mt38www011 | Ud | Material auxiliar para instalações de A.Q.S. (material) | 1.000 | 1.45 | 1.45 |
| mo008 | h | Oficial de 1ª canalizador. (mão de obra) | 0.859 | 23.31 | 20.02 |
| mo107 | h | Ajudante de canalizador. (mão de obra) | 0.859 | 22.09 | 18.98 |
| % | % | Custos directos complementares | 2 % | 413.84 | 8.28 |
|  |  | Custos directos |  |  | 422.12 |
