# Depósito de combustível líquido, de superfície, de polietileno de alta densidade (PEAD/HDPE)

- Propriedade do ficheiro: CYPE INGENIEROS, S.A.
- Formato: FIEBDC-3/2002
- Moeda: EUR
- Custos indirectos: 3.00 %
- IVA: 23.00 %

## I Instalações

### IC Aquecimento, arrefecimento, climatização e A.Q.S.

#### ICD Combustível líquido

**ICD120** Ud Depósito de combustível líquido, de superfície, de polietileno de alta densidade (PEAD/HDPE).
Depósito homologado de gasóleo, de superfície, colocado no interior do edifício, de polietileno de alta densidade (PEAD/HDPE), de parede simples contido em bandeja, com uma capacidade de 700 litros. Incluindo bandeja, acessórios de ligação e elementos de protecção segundo norma. Totalmente montado, ligado e testado.
Inclui: Colocação da bandeja. Colocação do depósito. Montagem de acessórios.
Critério de medição de projecto: Número de unidades previstas, segundo documentação gráfica de Projecto.
Critério de medição de obra: Medir-se-á o número de unidades realmente executadas segundo especificações de Projecto.

| Código | Un | Descrição | Rendimento | Preço | Importância |
|---|---|---|---|---|---|
| mt38dep116a | Ud | Bandeja de recolha de derrames de polietileno de alta densidade (PEAD/HDPE). (material) | 1.000 | 93.11 | 93.11 |
| mt38dep099b | Ud | Depósito homologado de combustível líquido, de superfície, de polietileno de alta densidade (PEAD/HDPE), de parede simples, de 1200x640x1220 mm, com uma capacidade de 700 litros e quatro bocas de entrada/saída, segundo EN 13341. (material) | 1.000 | 263.06 | 263.06 |
| mt38dep114a | Ud | Acessórios de carga, aspiração e ventilação para depósito de combustível líquido de polietileno de alta densidade (PEAD/HDPE). (material) | 1.000 | 26.15 | 26.15 |
| mo004 | h | Oficial de 1ª instalador de aquecimento. (mão de obra) | 0.658 | 23.31 | 15.34 |
| mo103 | h | Ajudante de instalador de aquecimento. (mão de obra) | 0.658 | 22.09 | 14.54 |
| % | % | Custos directos complementares | 2 % | 412.20 | 8.24 |
|  |  | Custos directos |  |  | 420.44 |
