# Chapéu de conduta de ventilação para depósito de combustível líquido

- Propriedade do ficheiro: CYPE INGENIEROS, S.A.
- Formato: FIEBDC-3/2002
- Moeda: EUR
- Custos indirectos: 3.00 %
- IVA: 23.00 %

## I Instalações

### IC Aquecimento, arrefecimento, climatização e A.Q.S.

#### ICD Combustível líquido

**ICD117** Ud Chapéu de conduta de ventilação para depósito de combustível líquido.
Chapéu de conduta de ventilação para depósito de combustível líquido, tipo seta, de 1 1/2", colocado através de união roscada. Totalmente montado, ligado e testado.
Inclui: Marcação. Ligação do chapéu à conduta de ventilação.
Critério de medição de projecto: Número de unidades previstas, segundo documentação gráfica de Projecto.
Critério de medição de obra: Medir-se-á o número de unidades realmente executadas segundo especificações de Projecto.

| Código | Un | Descrição | Rendimento | Preço | Importância |
|---|---|---|---|---|---|
| mt38dep030c | Ud | Chapéu tipo cogumelo, de latão, com grelha corta-fogo, para enroscar, de 1 1/2". (material) | 1.000 | 5.34 | 5.34 |
| mo004 | h | Oficial de 1ª instalador de aquecimento. (mão de obra) | 0.110 | 23.31 | 2.56 |
| mo103 | h | Ajudante de instalador de aquecimento. (mão de obra) | 0.110 | 22.09 | 2.43 |
| % | % | Custos directos complementares | 2 % | 10.33 | 0.21 |
|  |  | Custos directos |  |  | 10.54 |
