# Recuperador tipo cassete a lenha

- Propriedade do ficheiro: CYPE INGENIEROS, S.A.
- Formato: FIEBDC-3/2002
- Moeda: EUR
- Custos indirectos: 3.00 %
- IVA: 23.00 %

## I Instalações

### IC Aquecimento, arrefecimento, climatização e A.Q.S.

#### ICH Fogões de sala, recuperadores de calor, fogões e salamandras

**ICH060** Ud Recuperador tipo cassete a lenha.
Recuperador tipo cassete inserível a lenha, potência térmica nominal 7 kW, rendimento 71,5%, volume de aquecimento, calculado com um requisito de 40 W/m³, 170 m³, de aço cor antracite, com ventilação por convecção natural, composto de frontal, porta e queimador de ferro fundido, vidro cerâmico esmerilado resistente a 800°C, gaveta de cinzas, ar primário regulável manualmente, ar secundário fixo, sacode-grelha de accionamento exterior, tiragem de fumos controlado automaticamente ao abrir a porta e difusor de fluxo de ar direccionável. Incluindo acessórios de ligação à conduta de evacuação dos produtos da combustão, sem incluir essa conduta. Totalmente montado e ligado.
Inclui: Implantação do recuperador tipo cassete inserível. Disposição dos elementos. Montagem do recuperador tipo cassete inserível e os seus acessórios. Ligação à conduta de evacuação.
Critério de medição de projecto: Número de unidades previstas, segundo documentação gráfica de Projecto.
Critério de medição de obra: Medir-se-á o número de unidades realmente executadas segundo especificações de Projecto.

| Código | Un | Descrição | Rendimento | Preço | Importância |
|---|---|---|---|---|---|
| mt38arc070d | Ud | Recuperador tipo cassete inserível a lenha, potência térmica nominal 7 kW, rendimento 71,5%, volume de aquecimento, calculado com um requisito de 40 W/m³, 170 m³, de aço cor antracite, com ventilação por convecção natural, composto de frontal, porta e queimador de ferro fundido, vidro cerâmico esmerilado resistente a 800°C, gaveta de cinzas, ar primário regulável manualmente, ar secundário fixo, sacode-grelha de accionamento exterior, tiragem de fumos controlado automaticamente ao abrir a porta e difusor de fluxo de ar direccionável, segundo EN 13229. (material) | 1.000 | 1267.50 | 1267.50 |
| mt38arc600d | Ud | Colocação em funcionamento e formação no manuseamento de recuperador tipo cassete inserível a lenha. (material) | 1.000 | 60.00 | 60.00 |
| mo004 | h | Oficial de 1ª instalador de aquecimento. (mão de obra) | 1.073 | 25.32 | 27.17 |
| mo103 | h | Ajudante de instalador de aquecimento. (mão de obra) | 1.073 | 23.99 | 25.74 |
| % | % | Custos directos complementares | 2 % | 1380.41 | 27.61 |
|  |  | Custos directos |  |  | 1408.02 |
