# Válvula de expansão electrónica

- Propriedade do ficheiro: CYPE INGENIEROS, S.A.
- Formato: FIEBDC-3/2002
- Moeda: EUR
- Custos indirectos: 3.00 %
- IVA: 23.00 %

## I Instalações

### IC Aquecimento, arrefecimento, climatização e A.Q.S.

#### ICN Unidades autónomas de climatização

**ICN013** Ud Válvula de expansão electrónica.
Válvula de expansão electrónica, de 1 saídas, capacidade da unidade interior ligada a jusante menor ou igual a 3,6 kW.
Inclui: Marcação. Colocação e fixação dos elementos. Ligação.
Critério de medição de projecto: Número de unidades previstas, segundo documentação gráfica de Projecto.
Critério de medição de obra: Medir-se-á o número de unidades realmente executadas segundo especificações de Projecto.

| Código | Un | Descrição | Rendimento | Preço | Importância |
|---|---|---|---|---|---|
| mt42sam018aah | Ud | Válvula de expansão electrónica, de 1 saídas, capacidade da unidade interior ligada a jusante menor ou igual a 3,6 kW. (material) | 1.000 | 195.00 | 195.00 |
| mo005 | h | Oficial de 1ª instalador de ar condicionado. (mão de obra) | 0.054 | 23.31 | 1.26 |
| mo104 | h | Ajudante de instalador de ar condicionado. (mão de obra) | 0.054 | 22.09 | 1.19 |
| % | % | Custos directos complementares | 2 % | 197.45 | 3.95 |
|  |  | Custos directos |  |  | 201.40 |
