# Peça para formação de conduta rígida de descarga para climatizador evaporativo

- Propriedade do ficheiro: CYPE INGENIEROS, S.A.
- Formato: FIEBDC-3/2002
- Moeda: EUR
- Custos indirectos: 3.00 %
- IVA: 23.00 %

## I Instalações

### IC Aquecimento, arrefecimento, climatização e A.Q.S.

#### ICP Bioclimatização

**ICP035** Ud Peça para formação de conduta rígida de descarga para climatizador evaporativo.
Tremonha de redução, de chapa de aço galvanizado, para formação de conduta de descarga para climatizador evaporativo, de 550x550-660x660 mm e 300 mm de altura. Inclusive acessórios de montagem e elementos de fixação. Totalmente montado.
Inclui: Marcação. Colocação e fixação.
Critério de medição de projecto: Número de unidades previstas, segundo documentação gráfica de Projecto.
Critério de medição de obra: Medir-se-á o número de unidades realmente executadas segundo especificações de Projecto.

| Código | Un | Descrição | Rendimento | Preço | Importância |
|---|---|---|---|---|---|
| mt42ter072a | Ud | Tremonha de redução, de chapa de aço galvanizado, para formação de conduta de descarga para climatizador evaporativo, de 550x550-660x660 mm e 300 mm de altura. (material) | 1.000 | 76.05 | 76.05 |
| mo005 | h | Oficial de 1ª instalador de ar condicionado. (mão de obra) | 0.107 | 23.31 | 2.49 |
| mo104 | h | Ajudante de instalador de ar condicionado. (mão de obra) | 0.107 | 22.09 | 2.36 |
| % | % | Custos directos complementares | 2 % | 80.90 | 1.62 |
|  |  | Custos directos |  |  | 82.52 |
