# Sistema de alimentação de pellets, para caldeira de biomassa

- Propriedade do ficheiro: CYPE INGENIEROS, S.A.
- Formato: FIEBDC-3/2002
- Moeda: EUR
- Custos indirectos: 3.00 %
- IVA: 23.00 %

## I Instalações

### IC Aquecimento, arrefecimento, climatização e A.Q.S.

#### ICQ Caldeiras de biomassa

**ICQ030** Ud Sistema de alimentação de pellets, para caldeira de biomassa.
Sistema de alimentação de pellets, para caldeira de biomassa composto por kit básico de extractor flexível para pellets, constituído por tubo extractor de 1 m de comprimento e motor de accionamento de 0,55 kW, para alimentação monofásica a 230 V, 3 m de tubo de ampliação de extractor flexível para pellets, 1 m de tubo de ligação de extractor flexível para pellets. Totalmente montado, ligado e testado.
Inclui: Marcação. Ligações dos elementos à rede.
Critério de medição de projecto: Número de unidades previstas, segundo documentação gráfica de Projecto.
Critério de medição de obra: Medir-se-á o número de unidades realmente executadas segundo especificações de Projecto.

| Código | Un | Descrição | Rendimento | Preço | Importância |
|---|---|---|---|---|---|
| mt38cbh052a | Ud | Kit básico de extractor flexível para pellets, constituído por tubo extractor de 1 m de comprimento e motor de accionamento de 0,55 kW, para alimentação monofásica a 230 V, para sistema de alimentação de caldeira de biomassa. (material) | 1.000 | 1005.23 | 1005.23 |
| mt38cbh076a | m | Tubo de ampliação de extractor flexível para pellets, para sistema de alimentação de caldeira de biomassa. (material) | 3.000 | 184.28 | 552.84 |
| mt38cbh077a | m | Tubo de ligação de extractor flexível para pellets, para sistema de alimentação de caldeira de biomassa. (material) | 1.000 | 36.08 | 36.08 |
| mt38cbh078a | m | Transportador helicoidal sem-fim flexível, para sistema de alimentação de caldeira de biomassa. (material) | 5.000 | 42.90 | 214.50 |
| mo004 | h | Oficial de 1ª instalador de aquecimento. (mão de obra) | 1.198 | 23.31 | 27.93 |
| mo103 | h | Ajudante de instalador de aquecimento. (mão de obra) | 1.198 | 22.09 | 26.46 |
| % | % | Custos directos complementares | 2 % | 1863.04 | 37.26 |
|  |  | Custos directos |  |  | 1900.30 |
