# Purificador do ar para conduta

- Propriedade do ficheiro: CYPE INGENIEROS, S.A.
- Formato: FIEBDC-3/2002
- Moeda: EUR
- Custos indirectos: 3.00 %
- IVA: 23.00 %

## I Instalações

### IC Aquecimento, arrefecimento, climatização e A.Q.S.

#### ICR Sistemas de condução de ar

**ICR128** Ud Purificador do ar para conduta.
Purificador do ar para conduta, com destruição da carga viral e bacteriana, eliminação de contaminantes e redução de odores desagradavéis, através de ionizador de plasma por fotocatálise com lâmpada de raios UV, caudal de ar nominal 1900 m³/h, Comprimento da lâmpada 230 mm, peso 0,65 kg, de 225x100x72 mm, consumo eléctrico 24 W, alimentação monofásica a 230 V.
Inclui: Colocação e fixação. Ligação e verificação do seu correcto funcionamento.
Critério de medição de projecto: Número de unidades previstas, segundo documentação gráfica de Projecto.
Critério de medição de obra: Medir-se-á o número de unidades realmente executadas segundo especificações de Projecto.

| Código | Un | Descrição | Rendimento | Preço | Importância |
|---|---|---|---|---|---|
| mt42lmf606cb | Ud | Purificador do ar para conduta, com destruição da carga viral e bacteriana, eliminação de contaminantes e redução de odores desagradavéis, através de ionizador de plasma por fotocatálise com lâmpada de raios UV, caudal de ar nominal 1900 m³/h, Comprimento da lâmpada 230 mm, peso 0,65 kg, de 225x100x72 mm, consumo eléctrico 24 W, alimentação monofásica a 230 V. (material) | 1.000 | 2601.30 | 2601.30 |
| mo005 | h | Oficial de 1ª instalador de ar condicionado. (mão de obra) | 0.108 | 23.31 | 2.52 |
| mo104 | h | Ajudante de instalador de ar condicionado. (mão de obra) | 0.108 | 22.09 | 2.39 |
| % | % | Custos directos complementares | 2 % | 2606.21 | 52.12 |
|  |  | Custos directos |  |  | 2658.33 |
