# Depósito com permutador de combinação, para produção de A.Q.S. e aquecimento

- Propriedade do ficheiro: CYPE INGENIEROS, S.A.
- Formato: FIEBDC-3/2002
- Moeda: EUR
- Custos indirectos: 3.00 %
- IVA: 23.00 %

## I Instalações

### IC Aquecimento, arrefecimento, climatização e A.Q.S.

#### ICS Sistemas de condução de água

**ICS052** Ud Depósito com permutador de combinação, para produção de A.Q.S. e aquecimento.
Depósito, com permutador, combinado, para produção de A.Q.S. e água para aquecimento, de 750 l de capacidade, altura 1686 mm, diâmetro 790 mm, com permutador de serpentina para A.Q.S. de aço inoxidável, tanque para aquecimento com serpentina, isolamento térmico de 100 mm de espessura de espuma branda de poliuretano livre de CFC com envolvente de poliestireno. Inclusive válvulas de corte, elementos de montagem e acessórios necessários para o seu correcto funcionamento.
Inclui: Marcação. Colocação. Ligação. Verificação do seu correcto funcionamento.
Critério de medição de projecto: Número de unidades previstas, segundo documentação gráfica de Projecto.
Critério de medição de obra: Medir-se-á o número de unidades realmente executadas segundo especificações de Projecto.

| Código | Un | Descrição | Rendimento | Preço | Importância |
|---|---|---|---|---|---|
| mt38csg400d | Ud | Depósito, com permutador, combinado, para produção de A.Q.S. e água para aquecimento, de 750 l de capacidade, altura 1686 mm, diâmetro 790 mm, com permutador de serpentina para A.Q.S. de aço inoxidável, tanque para aquecimento com serpentina, isolamento térmico de 100 mm de espessura de espuma branda de poliuretano livre de CFC com envolvente de poliestireno. (material) | 1.000 | 3050.00 | 3050.00 |
| mt37sve010d | Ud | Válvula de esfera de latão niquelado para enroscar de 1". (material) | 6.000 | 12.15 | 72.90 |
| mt38www011 | Ud | Material auxiliar para instalações de A.Q.S. (material) | 1.000 | 1.45 | 1.45 |
| mo004 | h | Oficial de 1ª instalador de aquecimento. (mão de obra) | 1.622 | 23.31 | 37.81 |
| mo103 | h | Ajudante de instalador de aquecimento. (mão de obra) | 1.622 | 22.09 | 35.83 |
| % | % | Custos directos complementares | 2 % | 3197.99 | 63.96 |
|  |  | Custos directos |  |  | 3261.95 |
