# Depósito com permutador de permutação dupla, para produção de A.Q.S

- Propriedade do ficheiro: CYPE INGENIEROS, S.A.
- Formato: FIEBDC-3/2002
- Moeda: EUR
- Custos indirectos: 3.00 %
- IVA: 23.00 %

## I Instalações

### IC Aquecimento, arrefecimento, climatização e A.Q.S.

#### ICS Sistemas de condução de água

**ICS055** Ud Depósito com permutador de permutação dupla, para produção de A.Q.S.
Depósito para produção de A.Q.S., de aço inoxidável, de solo, com permutador de duas serpentinas, de 390 l, eficiência energética classe D, 710 mm de diâmetro e 1560 mm de altura, sem necessidade de ânodo para protecção contra a corrosão, temperatura máxima de acumulação 85°C, pressão máxima de acumulação 6 bar, pressão máxima no circuito primário 6 bar. Inclusive válvulas de corte, elementos de montagem e acessórios necessários para o seu correcto funcionamento.
Inclui: Marcação. Colocação. Ligação. Verificação do seu correcto funcionamento.
Critério de medição de projecto: Número de unidades previstas, segundo documentação gráfica de Projecto.
Critério de medição de obra: Medir-se-á o número de unidades realmente executadas segundo especificações de Projecto.

| Código | Un | Descrição | Rendimento | Preço | Importância |
|---|---|---|---|---|---|
| mt38csg015h | Ud | Depósito para produção de A.Q.S., de aço inoxidável, de solo, com permutador de duas serpentinas, de 390 l, eficiência energética classe D, 710 mm de diâmetro e 1560 mm de altura, sem necessidade de ânodo para protecção contra a corrosão, temperatura máxima de acumulação 85°C, pressão máxima de acumulação 6 bar, pressão máxima no circuito primário 6 bar. (material) | 1.000 | 2223.00 | 2223.00 |
| mt37sve010d | Ud | Válvula de esfera de latão niquelado para enroscar de 1". (material) | 6.000 | 12.15 | 72.90 |
| mt38www011 | Ud | Material auxiliar para instalações de A.Q.S. (material) | 1.000 | 1.45 | 1.45 |
| mo004 | h | Oficial de 1ª instalador de aquecimento. (mão de obra) | 1.514 | 23.31 | 35.29 |
| mo103 | h | Ajudante de instalador de aquecimento. (mão de obra) | 1.514 | 22.09 | 33.44 |
| % | % | Custos directos complementares | 2 % | 2366.08 | 47.32 |
|  |  | Custos directos |  |  | 2413.40 |
