# Válvula para radiador

- Propriedade do ficheiro: CYPE INGENIEROS, S.A.
- Formato: FIEBDC-3/2002
- Moeda: EUR
- Custos indirectos: 3.00 %
- IVA: 23.00 %

## I Instalações

### IC Aquecimento, arrefecimento, climatização e A.Q.S.

#### ICS Sistemas de condução de água

**ICS077** Ud Válvula para radiador.
Válvula monotubo manual para radiador, reversível, com sonda de penetração de aço zincado de 45 cm de comprimento, ligação roscada de 24x19 mm compatível com adaptadores para tubos multicamada e ligação de 1/2" de diâmetro com o radiador, com corpo de latão, espiga de aço inoxidável, guarnições de EPDM e comando manual de ABS, com adaptador para ligação à compressão de tubo de 14 mm de diâmetro e 2 mm de espessura com rosca 24x19 mm. Inclusive elementos de montagem e acessórios necessários para o seu correcto funcionamento.
Inclui: Marcação. Colocação. Ligação. Verificação do seu correcto funcionamento.
Critério de medição de projecto: Número de unidades previstas, segundo documentação gráfica de Projecto.
Critério de medição de obra: Medir-se-á o número de unidades realmente executadas segundo especificações de Projecto.

| Código | Un | Descrição | Rendimento | Preço | Importância |
|---|---|---|---|---|---|
| mt38alb540a | Ud | Válvula monotubo manual para radiador, reversível, com sonda de penetração de aço zincado de 45 cm de comprimento, ligação roscada de 24x19 mm compatível com adaptadores para tubos multicamada e ligação de 1/2" de diâmetro com o radiador, com corpo de latão, espiga de aço inoxidável, guarnições de EPDM e comando manual de ABS. (material) | 1.000 | 17.78 | 17.78 |
| mt38alb500a | Ud | Adaptador para ligação à compressão de tubo de 14 mm de diâmetro e 2 mm de espessura com rosca 24x19 mm. (material) | 1.000 | 3.80 | 3.80 |
| mt38www012 | Ud | Material auxiliar para instalações de aquecimento e A.Q.S. (material) | 0.100 | 2.10 | 0.21 |
| mo004 | h | Oficial de 1ª instalador de aquecimento. (mão de obra) | 0.108 | 23.31 | 2.52 |
| mo103 | h | Ajudante de instalador de aquecimento. (mão de obra) | 0.108 | 22.09 | 2.39 |
| % | % | Custos directos complementares | 2 % | 26.70 | 0.53 |
|  |  | Custos directos |  |  | 27.23 |
