# Válvula reguladora de pressão diferencial

- Propriedade do ficheiro: CYPE INGENIEROS, S.A.
- Formato: FIEBDC-3/2002
- Moeda: EUR
- Custos indirectos: 3.00 %
- IVA: 23.00 %

## I Instalações

### IC Aquecimento, arrefecimento, climatização e A.Q.S.

#### ICS Sistemas de condução de água

**ICS079** Ud Válvula reguladora de pressão diferencial.
Válvula reguladora de pressão diferencial, com corpo de latão, pressão de taragem entre 50 e 500 mbar, ligações fêmea-fêmea de 1" de diâmetro. Inclusive elementos de montagem e acessórios necessários para o seu correcto funcionamento.
Inclui: Marcação. Ligação. Verificação do seu correcto funcionamento.
Critério de medição de projecto: Número de unidades previstas, segundo documentação gráfica de Projecto.
Critério de medição de obra: Medir-se-á o número de unidades realmente executadas segundo especificações de Projecto.

| Código | Un | Descrição | Rendimento | Preço | Importância |
|---|---|---|---|---|---|
| mt38alb765b | Ud | Válvula reguladora de pressão diferencial, com corpo de latão, pressão de taragem entre 50 e 500 mbar, ligações fêmea-fêmea de 1" de diâmetro. (material) | 1.000 | 82.69 | 82.69 |
| mt38www012 | Ud | Material auxiliar para instalações de aquecimento e A.Q.S. (material) | 0.100 | 2.10 | 0.21 |
| mo004 | h | Oficial de 1ª instalador de aquecimento. (mão de obra) | 0.108 | 23.31 | 2.52 |
| mo103 | h | Ajudante de instalador de aquecimento. (mão de obra) | 0.108 | 22.09 | 2.39 |
| % | % | Custos directos complementares | 2 % | 87.81 | 1.76 |
|  |  | Custos directos |  |  | 89.57 |
